# St. Vincenz Krankenhaus Diez
Angebotsaufforderung (GAEB DA XML 3.2, DA83)
Projekt: 1906
Währung: EUR
Nebenangebote zugelassen: ja
Vergabeart: Öffentliche Ausschreibung
Auftraggeber: St. Vincenz Krankenhaus Diez, Adelheidstraße 2, 65582 Diez
Erstellt mit: GXML Toolbox V3.2 R20190701, iTWO_64 V8.0.826, 21.04.2026

## 420HZ 420 - Wärmeversorgungsanlagen
Datum: 21.04.2026

*Hinweis: Beschreibung der Baumaßnahme*
1.  Beschreibung der Baumaßnahme
1.1  Bauvorhaben
Bei dem Bauvorhaben handelt es sich um die Sanierung des St.-Vincenz-Krankenhauses in Diez in der Adelheidstraße 2.
Aufgrund des überalterten Zustandes des Großteils der Zimmer (Duschen und Toiletten auf dem Gang, enge Dreibettzimmer) sowie des Zustandes der allgemeinen Stationsbereiche ist diese Sanierung dringend erforderlich.
Derzeit verfügt das Krankenhaus über 154 Betten, die in 67 Zimmern untergebracht sind. Davon sind 97 Betten und 39 Zimmer überaltert bzw. ohne Bäder.
Nach Umsetzung der Sanierungsmaßnahmen sollen 136 Betten in 15  Einzelzimmern (davon 11 Isolierzimmer), 106 Zweibettzimmern und 15 Dreibettzimmern zeitgemäß und strukturiert zur Verfügung stehen.

1.2  Liegenschaft
Die Liegenschaft des St. Vincenz Krankenhauses umfasst das Krankenhausgebäude mit Liegendanfahrt.
Während der Baumaßnahmen bleibt das Krankenhaus weiter in Betrieb.
Die Sanierung erfolgt in fünf Bauabschnitten.
Alle Versorgungseinrichtungen des Krankenhauses werden so aufgebaut, dass ein Betrieb der Anlagen in allen Bauabschnitten erhalten bleibt. Einschränkungen des Betriebes im Rahmen von notwendigen Umstellungen werden auf nutzungsschwache Zeiten wie z.B. Nacht und Wochenende verlegt.
Die Bauabschnitte 1,3 und 5 werden von der Nordseite, die Bauabschnitte 2 und 4 von der Südseite erschlossen. Die verschiedenen Abschnitte sind erforderlich, um eine möglichst weitgehende Trennung des Baustellenbetriebs vom Krankenhausbetrieb gewährleisten zu können.
Technische Einrichtungen:
Es ist geplant, die technischen Einrichtungen weiter zu nutzen und wo erforderlich zu erweitern (Trinkwasserverteilung, Wärmeverteilung,  Lüftungstechnische Einrichtungen).
Neue Anlagen werden für die Lüftung der neuen Nasszellen erforderlich. Um nicht in die vorhandenen Anlagen eingreifen zu müssen, werden die neuen Nasszellen mit einer Abluft ausgestattet, die in einem neuen Schacht in die Technikzentrale auf dem Dach abgeführt wird.
Neue Isolationszimmer werden über ein zentrales Lüftungsgerät versorgt, welches auf dem Dach zwischen den Technikzentralen angeordnet ist. Die Außen- und Fortluft werden an der Fassade hoch geführt.

Werden in der Mittelspange im Bereich der Funktionsräume Sanierungsarbeiten vorgenommen, so ist in diesen Bereichen die Erneuerung der vorhandenen Anlagen in diesen Abschnitten erforderlich. Das betrifft vor allem vorhandene oder fehlende Brandschutzklappen sowie die Entrauchung der innenliegenden Flure und die Zu- und Abluftauslässe mit dazugehörigen Kanälen, Rohrleitungen, Form- und Einbauteilen.
Die Erschließung der haustechnischen Anlagen ist über Installationsschächte zwischen den Geschossen und in abgehängten Decken innerhalb der Geschosse geplant und auch bereits vorhanden.

1.3  Gebäude-Nutzungsanforderungen
Bauphysikalische Anforderungen nach Nutzung und als Vorgaben zur Auslegung der technischen Anlagen:
KrankenhausräumeAnforderungen nach Einzelnutzungen und Arbeitsstättenrichtlinie
Lagerräume  Anforderungen nach Einzelnutzungen
Werkstatt  Arbeitsstättenrichtlinie
Küche  Arbeitsstättenrichtlinie
Büroräume  Arbeitsstättenrichtlinie
WC-Räume  Arbeitsstättenrichtlinie

2  Beschreibung der raumlufttechnischen Anlagen
2.1  Rechtliche Grundlagen

Dieses Leistungsverzeichnis gilt für die Planung, Lieferung und Montage der Wärmeversorgungsanlagen einschließlich aller erforderlichen Armaturen, Rohrleitungen, Dämmungen, Regel- und Messeinrichtungen sowie aller Dokumentations- und Prüfleistungen. Die Ausführung hat in enger Abstimmung mit den angrenzenden Gewerken sowie unter Berücksichtigung der besonderen örtlichen Gegebenheiten zu erfolgen. Alle Arbeiten sind gemäß den anerkannten Regeln der Technik, den einschlägigen Normen und den nachfolgend aufgeführten Vorschriften auszuführen.

Folgende Normen und Vorschriften sind in ihrer jeweils gültigen Fassung zwingend einzuhalten:

Vergabe- und Vertragsordnung für Bauleistungen, Teil C (VOB/C)

DIN 18380 „Installationsarbeiten für Wasserheizungen in Gebäuden“

DIN EN 12828 „Heizungsanlagen in Gebäuden – Planung von Warmwasserheizungsanlagen“

DIN EN 14336 „Heizungsanlagen in Gebäuden – Prüfung von Warmwasserheizungsanlagen“

DIN EN ISO 9001 „Qualitätsmanagementsysteme – Anforderungen“

Bauproduktenverordnung (EU) Nr. 305/2011 (CE-Kennzeichnung)

Ökodesign-Richtlinie 2009/125/EG und Durchführungsbestimmungen zur Energieeffizienz (ErP-Verordnung)

Gebäudeenergiegesetz (GEG) bzw. Energieeinsparverordnung (EnEV)

Erneuerbare-Energien-Wärmegesetz (EEWärmeG)

Trinkwasserverordnung (TrinkwV) in Verbindung mit DVGW-Arbeitsblatt W 551

Arbeitsschutzgesetz (ArbSchG), Betriebssicherheitsverordnung (BetrSichV) und Technische Regeln für Betriebssicherheit (TRBS)

Unfallverhütungsvorschrift DGUV Vorschrift 3 „Elektrische Anlagen und Betriebsmittel“

VDI-Richtlinie 2035 Blatt 1–6 „Vermeidung von Korrosion in Warmwasserheizungsanlagen“

Technische Anleitung zum Schutz gegen Lärm (TA Lärm) und Technische Anleitung zur Reinhaltung der Luft (TA Luft)

Sämtliche Materialien, Bauteile und Fertigteile müssen den oben genannten Normen entsprechen und sind mit entsprechenden Nachweisen (Werkstoffzeugnisse, CE-Erklärungen, Prüfzeugnisse) zu versehen.

2.2.  Maßnahmen in den einzelnen Bauabschnitten
1. Bauabschnitt
4. Obergeschoss: Pflegestation 3 / 3. Obergeschoss; ADG Chirurgie
Aufstellung und Anbindung des neuen zentralen RLT-Gerätes auf dem Dach zwischen den Technikzentralen, einschl. Kanalnetz, Auslässe und erforderlicher Einbauten zu Be- und Entlüftung der Isolationszimmer mit Nasszellen 404, 407, 408 und neu entstehender innenliegender Räume. Im Zuge dieser Maßnahme werden die Außenluftkanäle auch an der Fassade bis an das erste OG installiert, jedoch nicht angeschlossen. Die Inbetriebnahme des 1. und 2. OGs erfolgen im Zuge der Arbeiten im Rahmen des jeweiligen Bauabschnitts. Hierzu werden separate Abnahmen und Inbetriebnahmen durchgeführt.
Erneuerung von Auslässen und dazugehörigen Abschnitten des Kanal- und Rohrleitungssystems einschl. Einbauten wie Brandschutzklappen, Schalldämpfer etc. in den Umbaubereichen nach Erfordernis.
EG Einbau eines neuen Bucky-Arbeitsplatzes
Einbau von Luftauslässen zur Be- und Entlüftung der Röntgenräume und dazugehörigen Nebenräume einschl. der erforderlichen Kanäle, Rohrleitungen und Einbauten und Anschluss an die dafür vorgesehene und im Bestand vorhandene RLT-Anlage im Untergeschoss.

2. Bauabschnitt
4. Obergeschoss: Pflegestation 3 / 3. Obergeschoss: ADG Anästhesie
Entlüftung der WCs der Patientenzimmer Nasszellen 411.1-413.1, 416.1, 417.1.
Erneuerung von Auslässen und dazugehörigen Abschnitten des Kanal- und Rohrleitungssystems einschl. Einbauten wie Brandschutzklappen, Schalldämpfer etc. in den Umbaubereichen nach Erfordernis.

3. Bauabschnitt
2. Obergeschoss: Pflegestation 2 / 1. Obergeschoss: Pflegestation 1.1 und 1.2
Anbindung des neuen RLT-Gerätes einschl. Kanalnetz, Auslässe und erforderlicher Einbauten zu Be- und Entlüftung der Isolationszimmer 201-203 sowie 101-103 und die zugehörigen Nasszellen.
Die Nasszellen der Patientenzimmer 207.1-211.1, 106.1, 107.1, 109.1, 110.1, 113.1, 119.1, 120.1 werden über die neue, zentrale WC-Abluft entsorgt.
Erneuerung von Auslässen und dazugehörigen Abschnitten des Kanal- und Rohrleitungssystems einschl. Einbauten wie Brandschutzklappen, Schalldämpfer etc. in den Umbaubereichen nach Erfordernis.
4. Bauabschnitt
2. Obergeschoss: Pflegestation 2 / 1. Obergeschoss: Pflegestation 1.1
Die Nasszellen 230.1-235.1, 128.1-135.1. werden über die neue, zentrale WC-Abluft entsorgt.
Erneuerung von Auslässen und dazugehörigen Abschnitten des Kanal- und Rohrleitungssystems einschl. Einbauten wie Brandschutzklappen, Schalldämpfer etc. in den Umbaubereichen nach Erfordernis.
5. Bauabschnitt
Untergeschoss: Brandschutzdecken/ Ert. Rippendecken
Dämmen/ Befestigen/ Schotten der vorhandenen Leitungsanlagen nach Erfordernis.

5. Bauabschnitt
Anbindungen der Technischen Installationen im Untergeschoss

6. Bauabschnitt
Sanierung einzelner Räume der ZNA im Erdgeschoss

PKV-Zimmer
In den verschiedenen Bauabschnitten werden Patientenzimmer mit höherwertiger Ausstattung errichtet. Die hier entstehenden Herstellkosten sind nicht förderfähig und separat auszuweisen.

2.3  Brandschutz
Generell sind alle brandschutztechnischen Anforderungen der gültigen Vorschriften und Regelwerke sowie die spezifisch auf die geplante Maßnahme abgestimmten Vorgaben aus dem vorliegenden Brandschutzkonzept (Stand 18.04.2023) zu berücksichtigen.
Alle Durchdringungen in qualifizierten Wänden und Decken werden entsprechend ihrer brandschutztechnischen Erfordernisse verschlossen. Vorgesehen ist die Verwendung von entsprechend zugelassenen Dichtmassen und Schottungselementen.
Notwendige Flure im Sinne der Bauordnung sind nach gültiger MLAR brandlastfrei zu halten. Dementsprechend sind Leitungsführungen in den o.g. Fluren in der geforderten Feuerwiderstandsklasse abzuschotten.

*Hinweis: Technische Beschreibung Wärmeversorgungsanlagen*
Technische Beschreibung

KG 420: Wärmeversorgungsanlagen
KG 421:  Wärmeerzeugungsanlagen
Die Wärmeerzeugung (2 Gaskessel, 1 BHKW) ist im Bestand vorhanden.
An den Anlagen sind keine Maßnahmen vorgesehen.
KG 422:  Wärmeverteilnetze
Aus der Wärmezentrale im Tiefkeller erfolgt die Wärmeverteilung zu den Verbrauchern über einen Hauptverteiler und Unterverteiler.
Am Leitungsnetz sind im Wesentlichen keine Maßnahmen vorgesehen. Lediglich in den Umbaubereichen werden bei Erneuerung der Heizkörper auch die Rohrleitungen bis zum Strang ausgetauscht. Des Weiteren werden in den neuen Bädern Heizkörper installiert, welche an die vorhandenen Stränge im Bereich der Fassade angebunden werden.

Hydraulische Schaltung der Heizungsanlage
Heizkreise - Siehe Schemen Bestand

Dämmung
An im Untergeschoss vorhandenen Rohrleitungen werden nach Erfordernis Dämmarbeiten vorgenommen, ebenso in Bereichen, in denen an das vorhandene Rohrnetz angeschlossen wird bzw. an denen Änderungen erfolgen.
Die Dämmung der Heizungsverteilleitungen erfolgt nach den Anforderungen der EnEV.
Als Dämmung  wird eine alukaschierte  Mineralfaser mit diffusionsdichter aluminiumkaschierter Folie aufgebracht,  die  im  sichtbaren  nicht stoßgefährdeten Bereichen mit  einer  Kunststofffolie geschützt  werden. Innerhalb stoßgefährdeter Bereiche (Zentralen) und bis 2m über Fußboden wird die Dämmung mit einer Blechummantelung geschützt.

Leitungswerkstoffe - Abweichung vom Leitungswerkstoff Edelstahl
Der Wechsel von Leitungswerkstoffen ist zu vermeiden. Sofern aus technischen Gründen ein Wechsel des Werkstoffes erforderlich ist, werden geeignete und zugelassene Systeme verwendet.

Leitungen innerhalb des Fußbodenaufbaus
Die Anordnung von Leitungen innerhalb des Fußbodenaufbaus ist zu vermeiden. Sofern aus technischen Gründen ein Verzug innerhalb des Fußbodenaufbaus erforderlich ist sind geeignete und zugelassene Systeme mit Leitungen in Schutzrohren zu verwenden. Anforderungen an die Wärmedämmung nach ENEV sind einzuhalten.

Leitungen im Außenbereich
Leitungen die frostgefährdet sind erhalten eine elektr. Rohrbegleitheizung mit Steuereinheit und witterungsabhängiger Freigabe.

Leitungen im Erdreich
- nicht vorhanden -

Leckageüberwachung von erdreichverlegten Leitungen
- nicht vorhanden -

Zähleinrichtungen
- im Bestand vorhanden, keine Maßnahmen -

Druckhaltung - Netzdruckhaltung
- keine Maßnahmen -

Wasseraufbereitung
- keine Maßnahmen -

Anschlüsse an Geräte und Rohrleitungen
Erforderliche Anschlüsse an Geräte zur Versorgung von zu liefernden oder beigestellten Einrichtungen wie z.B. RLT-Geräte sind in den Kosten enthalten.

Rohrleitungsdurchführungen
Leitungsdurchführungen in Wänden und Decken (z.B. der Bodenplatte oder von Außenwänden)  sind  auch entsprechend der Anforderungen an die Wasserundurchlässigkeit auszuführen.

Steuerung und Regelung
Die Steuerung und Regelung der Wärmeerzeugung und -Verteilung erfolgt mittels witterungsgeführter Vorlauftemperaturregelung der Heizungsvorlauftemperatur in den Heizkreisen.

Armaturen
Armaturen sind für einen sicheren und geordneten Betrieb der Anlagen unabhängig von den darstellenden Planungsunterlagen einzubauen.
o Absperr- und Verteilerarmaturen
o Sicherungs-und Regelarmaturen
o Regulier-und Messarmaturen
o Absperr-Wasserzähler-Kombinationen
o Entleerungs- und Entlüftungsarmaturen

Befestigungsvorrichtungen an oder in Trockenbauwänden
Für die Befestigung von Leitungsinstallationen sind tragende Unterkonstruktionen vorzusehen. Gleiches gilt für die Befestigung von Geräten oder Heizflächen.

*Hinweis: Hinweise zur Kalkulation*
Hinweise zur Kalkulation

Dieses Leistungsverzeichnis legt die Grundlage für die Angebotserstellung zur Verlegung von Rohrleitungen dar. Es enthält alle Positionen, die für eine vollständige, fachgerechte und wirtschaftliche Installation erforderlich sind. Ziel ist es, eine transparente und vergleichbare Kalkulation zu ermöglichen, die sowohl Material- als auch Montageleistungen umfasst.

Die Angebotskalkulation muss sämtliche Leistungen berücksichtigen, die bei der Rohrleitungsverlegung anfallen. Dazu gehören insbesondere:

Lieferung und Einbau der Rohre in den angegebenen Werkstoffen und Nennweiten

Alle notwendigen Verbindungselemente (Muffen, Flansche, Übergangsstücke, Dichtungen)

Befestigungssysteme und Halterungen zur Einhaltung der vorgegebenen Abstände und Lastgrenzen

Abdichtungs- und Korrosionsschutzmaßnahmen

Zwischenlagerung, Schutzfolien und Verpackungsmaterial für alle Komponenten

Bei der Mengenansatzbildung sind darüber hinaus folgende Punkte zu beachten:

Längen-, Winkel- und Bogenberechnungen stets inkl. Verschnitt und Toleranzen erfassen

Höhenversätze, Steigleitungen und Durchbruchsbereiche mit Mehraufwand bepreisen

Anschluss- und Prüfbohrungen für Leckagekontrollen sowie Dichtprüfungen einplanen

Montagedienstleistungen wie Schweißen, Schraubarbeiten, Justage und Funktionsprüfung gesondert ausweisen

Nicht im Umfang enthalten sind Erdarbeiten, Gründungsmaßnahmen und notfalls erforderliche Sonderabschnitte (z. B. Spezialdichtungen bei aggressiven Medien), sofern sie nicht ausdrücklich als Position aufgeführt sind.

Arbeiten im laufenden Krankenhausbetrieb

Arbeiten in einem im Betrieb befindlichen Krankenhaus erfordern eine besonders sorgfältige Planung und Kostenerfassung. Störungsfreie Abläufe der medizinischen Versorgung, strenge Hygiene- und Infektionsschutzvorgaben sowie der Schutz sensibler Bereiche haben direkten Einfluss auf Zeitaufwand und Aufwandsposten der Kalkulation.

Zeitliche Restriktionen

Berücksichtigung von Nachtruhe- und Wochenendfenstern
Pauschalen für Sonder- und Rufbereitschaftszeiten

Lärm- und Staubschutz

Körperschalldämmung und Maschinenakustik gemäß Krankenhausrichtlinien
Lärmverursachende Installationsarbeiten sind außerhalb der Ruhezeiten durchzuführen und auf ein Minimum zu reduzieren.

Flucht- und Rettungswege

Sicherung und laufende Freihaltung während der Bauphase

Bitte berücksichtigen Sie all diese Zusatzanforderungen in Ihrer Angebotskalkulation.

Hinweise zu Produkten / Positionen und qualitativen Anforderungen an die Lieferung und Ausführung:

Die in Titel 1 (BA1) angegeben Anforderungen an die Produkte, Verbdinungen, Montagen und die vom Bieter angebotenen Produkte / Typen gelten in gleicher Weise für die folgenden Titel, sofern nicht explizit ander angegeben (PKV Zimmer).

### Bereich 1 BA1 - 420 - Wärmeversorgungsanlagen

*Hinweis: Bauabschnitt 1*
Bauabschnitt 1

4. Obergeschoss: Pflegestation 3 / 3. Obergeschoss; ADG Chirurgie

#### Abschnitt 1.1 BA1 - Wärmeverteilnetze

**1.1.10 Stahlrohrleitung Edelstahl 1.4520, DN 25**
Lieferung und Montage von Stahlrohrleitungen, Edelstahl 1.4520, DN 25 nach DIN EN  10088, inklusive Material, Anschlüsse und Befestigungen.
Menge: 5,000 m

**1.1.20 wie vor, jedoch Stahlrohrleitung Edelstahl 1.4520, DN 20**
Lieferung und Montage von Stahlrohrleitungen, Edelstahl 1.4520, DN 20 nach DIN EN  10088, inklusive Material, Anschlüsse und Befestigungen.
Menge: 5,000 m

**1.1.30 wie vor, jedoch Stahlrohrleitung Edelstahl 1.4520, DN 15**
Lieferung und Montage von Stahlrohrleitungen, Edelstahl 1.4520, DN 15 nach DIN EN  10088, inklusive Material, Anschlüsse und Befestigungen.
Menge: 150,000 m

**1.1.40 Stahlrohrleitung Edelstahl 1.4520, Bogen DN 25**
Lieferung und Montage eines Edelstahlrohr-Bogens DN 25 gemäß DIN EN  10088.
Menge: 2,000 Stck

**1.1.50 wie vor, jedoch Bogen DN 20**
wie vor, jedoch Bogen DN 20 gemäß DIN EN  10088.
Menge: 4,000 Stck

**1.1.60 wie vor, jedoch Bogen DN 15**
wie vor, jedoch Bogen DN 15 gemäß DIN EN  10088.
Menge: 60,000 Stck

**1.1.70 Stahlrohrleitung Edelstahl 1.4520, T-Stück DN 25**
Lieferung und Montage eines Edelstahlrohr-T-Stücks DN 25 gemäß DIN EN 10088.
Menge: 2,000 Stck

**1.1.80 wie vor, jedoch T-Stück DN 20**
wie vor, jedoch T-Stück DN 20 gemäß DIN EN 10088.
Menge: 2,000 Stck

**1.1.90 wie vor, jedoch T-Stück DN 15**
wie vor, jedoch T-Stück DN 15 gemäß DIN EN 10088.
Menge: 12,000 Stck

**1.1.100 Stahlrohrleitung Edelstahl 1.4520, Übergang DN 25**
Lieferung und Montage eines Edelstahlrohr-Übergangs DN 25 gemäß DIN EN 10088.
Menge: 5,000 Stck

**1.1.110 wie vor, jedoch Übergang DN 20**
wie vor, jedoch Übergang DN 20 gemäß DIN EN 10088.
Menge: 5,000 Stck

**1.1.120 Profilstahlkonstruktion, grundiert**
Lieferung und Montage von Profilstahlkonstruktionen, grundiert, inkl. Material, Oberflächenbehandlung und Befestigungsmaterial.
Menge: 10,000 kg

**1.1.130 Sonderbefestigungen verzinkt**
Lieferung und Montage von Sonderbefestigungen, verzinkt, nach statischen Vorgaben, inkl. Material und Befestigungsmaterial.
Menge: 10,000 kg

**1.1.140 Meßstutzen 1/2 für Druck- und Temperatur**
Lieferung und Montage von Messstutzen 1/2" für Druck- und Temperaturmessung, inkl. Dichtung und Montagezubehör.
Menge: 4,000 Stck

**1.1.150 Geräteanschluß 3/4", Erhitzer RLT-Gerät komplett**
*** Pauschalposition
Anschluss des bauseitigen RLT- Gerätes an das Heizungsrohrnetz herstellen, inkl. allem Zubehör

Nennweite: 2x DN 20 / 3/4"

1. Bauteile / Lieferumfang
Anschlussverschraubung 3/4" — passend zum Erhitzeranschluss des RLT-Geräts

Übergangsstücke — Anpassung an das vorhandene Leitungswerkstoffsystem (Edelstahl) in DN32

Dichtungen — gemäß Herstelleranforderungen und Medium (Heizwasser)

Ausgleichsstücke — zur Herstellung der fluchtenden, spannungsfreien Verbindung

Kleinteile — Schrauben, Muttern, Hilfsstoffe

2. Montageleistungen
Herstellen des Geräteanschlusses 3/4" am Erhitzer des RLT-Geräts

Montage der Anschlussverschraubung inkl. Ausrichtung

Einbau der Übergangsstücke zum Leitungsnetz

Montage der Dichtungen und ggf. Ausgleichsstücke

Mechanische Verbindung zum Rohrleitungsnetz

Anziehen der Verschraubungen mit kontrolliertem Drehmoment (herstellerkonform)

3. Funktions- und Qualitätsanforderungen
Spannungsfreie Montage

Fluchtende Ausrichtung der Anschlussgeometrie

Dichtheitskontrolle nach Montage

Betriebsfertige Herstellung des Anschlusses
Menge: 1,000 psch

**1.1.160 Absperrarmatur DN 32**
Absperrarmaturen DN 32

Wartungsfreies weichdichtendes Absperrventil in Durchgangsform mit Flanschen in Kurzbauform gem. EN 558; FTF-14, Gehäuse aus Gusseisen EN-JL 1040 (Kurzbezeichnung: EN-GJL-250, eh. GG-25), mit Grundanstrich,für Anwendungen in der Gebäudetechnik von
 -10oC bis  +120oCl.
Durchgangsform in Schrägsitzausführung und geradem Oberteil, nichtsteigendes Handrad, prägepolierte Spindel aus 1.4021+QT, außenliegndes Spindelgewinde, voll isolierbar gemäß Energieeinsparverordnung - EnEV, PCB-frei, Anzeigevorrichtung, Verdrehsicherung, Isolierkappe mit Taupunktsperre, dichtschließend durch selbstzentrierenden EPDM ummantelten Kegel mit Drosselfunktion und Rückdichtung, CE-Zertifizierung nach DGRL 97/23/EG. Spindelabdichtung durch EPDM-Dichtring mit Abstreifer, Hubbegenzung und Feststellvorrichtung
Menge: 4,000 Stck

**1.1.170 Schmutzfänger DN 32**
Gehäuse und Deckel aus Grauguss, Sieb aus nichtrostendem Stahl, Flanschanschluss einschl. Gegenflansche, Schrauben und Dichtungen

Nennweite: DN 32, PN 6
Menge: 2,000 St

**1.1.180 Stahlrohrleitung Edelstahl 1.4520, DN 32**
Stahlrohrleitung Edelstahl 1.4520, DN 32
nach DIN EN  10088, inklusive Material, Anschlüsse und Befestigungen.
Verlegung im Außenbereich.
Menge: 55,000 m

**1.1.190 Rohrbgeleitheizung**
Liefern und montieren einer elektrischen Rohrbegleitheizung zur Frostsicherung der DN-32-Leitungen in Außenaufstellung.
Leistung gemäß Berechnung, selbstbegrenzende Heizleitung, UV-beständig, mit Temperaturfühler und Anschluss an vorhandene Energieversorgung.

Leistungsumfang:
Heizband, Befestigung, Anschlussleitungen
Temperaturfühler und Regelungseinheit
Fachgerechte Montage und Funktionsprüfung
Menge: 55,000 m

**1.1.200 Dämmung Leitung DN32 Außenbereich**
Dämmung Leitung DN32 Außenbereich

Dämmen der Rohrleitungen DN 32 mit geschlossenzelligem Dämmmaterial, witterungsbeständig, Dämmstärke min. 32mm, gemäß GEG.
Mit zusätzlicher Blechummantelung (Alu).

Leistungsumfang:
Dämmmaterial
Witterungsschutzmantel aus Aluminium
Lückenlose Dämmung aller Armaturen und Befestigungspunkte
Menge: 55,000 m

**1.1.210 Hocheffizienzpumpe 2,83 m³/h**
Hocheffizienzpumpe, elektronisch
geregelt

Nassläufer-Umwälzpumpe mit Verschraubungsanschluss,
blockierstromfester Synchronmotor nach ECM-Technologie (bis zu
90% Energieeinsparung im Vergleich zu einer ungeregelten
Pumpe) und integrierter elektronischer Leistungsregelung zur
stufenlosen Differenzdruckregelung.
Einsetzbar für alle Heizungs- und Klimaanwendungen (-10 °C bis
+110 °C).
Regelmodus gemäß der Anwendung Radiatoren-/Fußbodenheizung
wählbar.

Regelungsarten:
- Permanente, automatische Leistungsanpassung an den
Anlagenbedarf ohne Sollwertvorgabe
- Variabler Differenzdruck (?p-v)
- Konstanter Differenzdruck (?p-c)
- Konstante Drehzahl (n-const.)

Funktionen:
- Automatische Nachtabsenkung
- Stör-/Warnmeldungsanzeige inklusive Beschreibung und
Fehlercode in Klartext
- Entlüftungsroutine zur automatischen Entlüftung des
Rotorraumes
- Manuelle Neustart-Funktion zur zusätzlichen Deblockierung der
Pumpe bei Bedarf
- Tastensperre
- Funktion zum Rücksetzen des Stromzählers oder der
Einstellungen auf die Werkseinstellungen
- Trockenlauferkennung
- Automatische Deblockierfunktion und integrierter Motorschutz
- Unterstützt den hydraulischen Abgleich mit der Wilo-Assistent
App

Anzeige:
- Regelungsart
- Sollwert
- Volumenstrom
- Förderhöhe
- Drehzahl
- Leistungsaufnahme
- Elektrischer Verbrauch
- Aktive Einflüsse (z.B. Nachtabsenkung, Entlüftung)

Ausführung:
- Graphisches Farb-Display mit Bedienung über Ein-Knopf-
Handbedienebene
- Minimalverbrauch nur 3 W
- Wärmedämmschale serienmäßig
- 5 Jahre Gewährleistung

Schnittstellenerweiterung
für Gebäudemanagementsysteme

Betriebsdaten
Fördermedium: Wasser 100 %
Medientemperatur: 85,00 °C
Angefragter Volumenstrom: 2,85 m³/h
Angefragte Förderhöhe: 0,50 m
Min. Medientemperatur: -10 °C
Max. Medientemperatur: 110 °C
Min. Umgebungstemperatur: -10 °C
Max. Umgebungstemperatur: 40 °C
Maximaler Betriebsdruck: 10 bar
Mindestzulaufhöhe bei 50°C: 0,5 m
Mindestzulaufhöhe bei 95°C: 3 m
Mindestzulaufhöhe bei 110°C: 10 m

Motordaten
Energieeffizienzindex (EEI): = 0.16
Netzanschluss: 1~230 V +-10 %%, 50 Hz
Strom (min): 0,26 A
Strom (max): 0,26 A
Motornennleistung: 0,015 kW
Drehzahl min.: 700 1/min
Drehzahl max.: 3.400 1/min
Leistungsaufnahme: 0,02 kW
Leistungsaufnahme: 20 W
Störaussendung: EN 61000-6-3
Störfestigkeit: EN 61000-6-2
Elektromagnetische Verträglichkeit: EN 61800-3
Isolationsklasse: F
Schutzart: IPX4D
Kabelverschraubung: 1 x PG11
Schalldruckpegel:

Werkstoffe
Pumpengehäuse: EN-GJL-200
Laufrad: PP-GF40
Welle: 1.4122
Lager: Kohle, metallimprägniert

Einbaumaße
Saugseitiger Rohranschluss: G 2, PN 10
Druckseitiger Rohranschluss: G 2, PN 10
Baulänge: 180 mm

Hersteller: '....................................................'

Typ: '....................................................'
Menge: 1,000 Stck

**1.1.220 Flansch-Absperrventil DN 25**
Lieferung und Montage von Flansch-Absperrventilen DN 25/PN 16, inkl. Dichtungen, Gegenflansche und Befestigungsmaterial.
Menge: 2,000 Stck

**1.1.230 wie vor, jedoch Flansch-Absperrventil DN 20**
Lieferung und Montage von Flansch-Absperrventilen DN 20/PN 16, inkl. Dichtungen, Gegenflansche und Befestigungsmaterial.
Menge: 6,000 Stck

**1.1.240 Strangregulier-Ventil mit Flanschen DN 25/PN 16**
Lieferung und Montage von Strangregulierventilen mit Flanschen DN 25/PN 16, inkl. Dichtungen, Gegenflansche und Befestigungsmaterial.
Menge: 2,000 Stck

**1.1.250 wie vor, jedoch Strangregulier-Ventil mit Flanschen DN 20/PN 16**
Lieferung und Montage von Strangregulierventilen mit Flanschen DN 20/PN 16, inkl. Dichtungen, Gegenflansche und Befestigungsmaterial.
Menge: 6,000 Stck

**1.1.260 Muffen-Kugelhahn R 3/4"**
Lieferung und Montage von Muffen-Kugelhähnen R 3/4", inkl. Dichtungen und Anschlusszubehör.
Menge: 5,000 Stck

**1.1.270 wie vor, jedoch Muffen-Kugelhahn R 1 1/2"**
Lieferung und Montage von Muffen-Kugelhähnen R 1 1/2", inkl. Dichtungen und Anschlusszubehör.
Menge: 5,000 Stck

**1.1.280 Füll- und Entleerungskugelhahn 3/4" DN 15**
Lieferung und Montage von Füll- und Entleerungskugelhähnen 3/4" DN 15, inkl. Dichtungen.
Menge: 6,000 Stck

**1.1.290 wie vor, jedoch Füll- und Entleerungskugelhahn 1/2" DN 20**
Lieferung und Montage von Füll- und Entleerungskugelhähnen 1/2" DN 20, inkl. Dichtungen.
Menge: 4,000 Stck

**1.1.300 Dämmung Stahlrohrleitung Edelstahl 1.4520, DN 25**
Lieferung und Montage von Rohrleitungsdämmung für Edelstahlrohrleitung DN 25, Materialstärke 30 mm, inkl. Ummantelung.
Menge: 5,000 m

**1.1.310 wie vor, jedoch Dämmung Stahlrohrleitung Edelstahl 1.4520, DN 20**
Lieferung und Montage von Rohrleitungsdämmung für Edelstahlrohrleitung DN 20, Materialstärke 30 mm, inkl. Ummantelung.
Menge: 5,000 m

**1.1.320 wie vor, jedoch Dämmung Stahlrohrleitung Edelstahl 1.4520, DN 15**
Lieferung und Montage von Rohrleitungsdämmung für Edelstahlrohrleitung DN 15, Materialstärke 30 mm, inkl. Ummantelung.
Menge: 150,000 m

**1.1.330 Dämmung Bogen, T-Stücke DN 25**
Lieferung und Montage von Dämmung für Bogen und T-Stücke DN 25, Materialstärke 30 mm, inkl. Ummantelung.
Menge: 4,000 Stck

**1.1.340 wie vor, jedoch Dämmung Bogen, T-Stücke DN 20**
Lieferung und Montage von Dämmung für Bogen und T-Stücke DN 20, Materialstärke 30 mm, inkl. Ummantelung.
Menge: 6,000 Stck

**1.1.350 wie vor, jedoch Dämmung Bogen, T-Stücke DN 15**
Lieferung und Montage von Dämmung für Bogen und T-Stücke DN 15, Materialstärke 30 mm, inkl. Ummantelung.
Menge: 72,000 Stck

**1.1.360 Dämmung Absperrventil DN 25**
Lieferung und Montage von Dämmung für Absperrventile DN 25, Materialstärke 30 mm, inkl. Ummantelung.
Menge: 2,000 Stck

**1.1.370 wie vor, jedoch Dämmung-Absperrventil DN 20**
Lieferung und Montage von Dämmung für Absperrventile DN 20, Materialstärke 30 mm, inkl. Ummantelung.
Menge: 6,000 Stck

**1.1.380 Strangregulier-Ventil Dämmung DN 25**
Lieferung und Montage von Dämmung für Strangregulierventile DN 25, Materialstärke 30 mm, inkl. Ummantelung.
Menge: 2,000 Stck

**1.1.390 Strangregulier-Ventil Dämmung DN 20**
Lieferung und Montage von Dämmung für Strangregulierventile DN 20, Materialstärke 30 mm, inkl. Ummantelung.
Menge: 6,000 Stck

**1.1.400 Wärmedämmung Ummantelung Rohr DN40 im Freien Mineralwolle AS-Qualität hydrophobiert Rohrschale D 100mm Mantel Blech Stahl Alu-Zink-besch**
Wärmedämmung einschl. Ummantelung DIN 4140 an haus- und betriebstechnischen Anlagen, an Rohrleitung, DN 40, im Freien, Dämmung aus Mineralwolle DIN EN 14303, AS-Qualität und hydrophobiert, als Rohrschale, Dämmschichtdicke 100 mm, Brandverhaltensklasse DIN EN 13501-1 A1 (nichtbrennbar), Wärmeleitfähigkeit 0,035 W/(mK) bei 40 Grad C Mitteltemperatur DIN EN 12667, kaschiert mit Alufolie, Ummantelung aus nichtprofiliertem Blech, Stahl, Aluminium-Zink-beschichtet, Blechdicke 0,5 mm, Überlappungen vernieten und mit plastischem Dichtstoff abdichten.
Menge: 20,000 m
Leistungsbereichkatalog: 047
DIN276-1_08: 422

#### Abschnitt 1.2 BA1 -- Raumheizflächen

**1.2.10 Bad-Heizkörper mit Thermostatventil und RLV für Bäder**
Lieferung und fachgerechte Montage eines Bad-Handtuchheizkörpers zur festen Wandbefestigung, gemäß DIN EN 442, aus eingeschweißten Stahlrohr-Verbundprofilen. Gesamthöhe 850 mm, Gesamtbreite 740 mm, mit seitlichen Anschlüssen ½" IG. Heizkörper glattflächenbündig ausgeführt, standardmäßig mit waagerechten Heizrohren im Abstand 50 mm zueinander. Oberfläche pulverlackiert in Verkehrsweiß (RAL 9016), Korrosionsschutz nach DIN EN ISO 12944-2, Beschichtungsdicke mind. 60 µm. Inklusive höhenverstellbarer Wandmontagekonsolen aus Stahlblech, Dübel- und Schraubensatz, Entlüftungsventil und Blindstopfen aus Messing vernickelt. Anschlussarmaturen (Thermostatventil- und Rücklaufverschraubung) sind in die Kosten einzuberechnen und mitzuliefern. Der Heizkörper ist druckgeprüft und mit CE-Kennzeichnung zu liefern.
Menge: 6,000 Stck

**1.2.20 De-/ Wiedermontage Heizkörper wg. Renovierung**
Demontage und Wiederinstallation von Heizkörpern im Zuge von Renovierungsarbeiten, einschl. Reinigung, Ab- und Wiederanschluss sowie Funktionsprüfung.
Menge: 10,000 Stck

**1.2.30 Stahlröhrenradiatoren mit Thermostatventil und RLV l=2275**
Lieferung und fachgerechte Montage von Stahlröhrenradiatoren zur Wandbefestigung, Maße Höhe 2275 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 3,000 Stck

**1.2.40 Stahlröhrenradiatoren mit Thermostatventil und RLV l=2075**
Lieferung und fachgerechte Montage von Stahlröhrenradiatoren zur Wandbefestigung, Maße Höhe 2075 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 2,000 Stck

#### Abschnitt 1.3 BA1 - Demontagearbeiten

**1.3.10 Demontage von Röhrenradiatoren mit 35 Gliedern/ 3-reihig einschl. Thermostatventil und Rücklaufverschraubung**
Demontage von Röhrenradiatoren mit 35 Gliedern, 3-reihig, einschließlich Thermostatventil und Rücklaufverschraubung, ordnungsgemäß entsorgt.
Menge: 5,000 Stck

**1.3.20 Mehrkosten Demontage Thermostatventil (Dichtung leicht asbesthaltig)**
Mehrkosten für Demontage von Thermostatventilen mit leicht asbesthaltigen Dichtungen, inklusive Entsorgung gemäß TRGS 519.
Menge: 5,000 Stck

**1.3.30 Demontage von Rohrleitungen bis DN 25**
Demontage von Heizungsrohrleitungen bis DN 25, freiliegend, inklusive fachgerechter Trennung und Entsorgung.
Menge: 20,000 m

**1.3.40 Demontage von Rohrleitungen bis DN 25 verdeckt**
Demontage von Heizungsrohrleitungen bis DN 25, verdeckt verlegt, einschließlich Freilegung und anschließender Verschließung der Rohrtrasse.
Menge: 20,000 m

**1.3.50 Demontage von Absperrarmaturen bis DN 25**
Demontage von Absperrarmaturen bis DN 25, inklusive Demontage und Entsorgung der Ventile.
Menge: 10,000 Stck

**1.3.60 Demontage Rohrleitungsisolierungen KMF-haltig bis DN 25**
Demontage und Entsorgung von Rohrleitungsisolierungen mit KMF-Bestandteilen bis DN 25, inklusive Abtransport.
Menge: 50,000 m

**1.3.70 Entsorgung und Gefahrstoffentsorgung**
*** Pauschalposition
Entsorgung und Gefahrstoffentsorgung des abgetragenen Materials gemäß einschlägigen Vorschriften.
Menge: 1,000 psch

#### Abschnitt 1.4 BA1 - Sonstige Leistungen für Wärmeversorgungsanlagen

**1.4.10 Helferstunde komplett**
Stundensatz Helfer inklusive Lohn, Sozialleistungen und Kleinwerkzeug für Heizungsarbeiten.
Menge: 10,000 Std

**1.4.20 Monteurstunde komplett**
Stundensatz Monteur inklusive Lohn, Sozialleistungen, Einsatzfahrzeug und Werkzeug.
Menge: 10,000 Std

**1.4.30 Obermonteurstunde komplett**
Stundensatz Obermonteur inklusive Lohn, Sozialleistungen und Leitungstätigkeit.
Menge: 10,000 Std

**1.4.40 Zuschläge für Sonn- und Feiertagsarbeiten, komplett**
Zuschläge für Arbeiten an Sonn- und Feiertagen an Heizungsanlagen, einschließlich Personalzuschlag, Sozialkosten und Pauschalaufschlag.
Menge: 10,000 Std

**1.4.50 Schemata für alle installierten Bereiche**
Erstellung von schematischen Darstellungen für alle installierten Heizungsbereiche, im geeigneten Maßstab und farblich gekennzeichnet.
Menge: 1,000 Stck

**1.4.60 Anlage entleeren Heizungswasser Inhalt 500 l**
Anlage/Rohrleitung entleeren, Betriebsmedium Heizungswasser,
Anlageninhalt 500 l, im Gebäude.
Menge: 2,000 Stck
Leistungsbereichkatalog: 041
DIN276-1_08: 422

**1.4.70 Zusätzl. Füllen Stränge Heizungswasser Rohr-L 20 m**
Zusätzliches Füllen der bestehenden Stränge, Betriebsmedium Heizungswasser,
max. Rohrleitungslänge 20 m, im Gebäude.
Menge: 2,000 Stck
Leistungsbereichkatalog: 041
DIN276-1_08: 422

**1.4.80 Rohrschelle Stahl verz L bis 0,5m DN25**
Rohraufhängung als Rohrschelle, aus verzinktem Stahl, mit schalldämmenden Einlagen, Anforderungen entsprechend DIN 4109-1, Temperaturbereich - 40 bis 110 Grad C, Länge Aufhängung bis 0,5 m, Befestigung mit Gewindestäben, mit bauaufsichtlich zugelassenen Dübeln, einschl. Bohrarbeiten, DN 25.
Menge: 200,000 Stck
Leistungsbereichkatalog: 042

**1.4.90 Verschluss an Rohrltg Heizungswasser DN25**
Verschluss herstellen, an Rohrleitung, Medium Heizungswasser, DN 25.
Menge: 10,000 Stck
Leistungsbereichkatalog: 042
DIN276-1_08: 422

**1.4.100 Befüllen und Entlüften der gesamten Heizungsanlagen**
Automatisches Befüllen der Heizungsanlage mit Wasser, Entlüften und Spülen zur Entfernung von Luft und Verschmutzungen.
Menge: 1,000 Stck

**1.4.110 Stellen von Montagegerüste**
Auf- und Abbau von Montagegerüsten für Heizungsinstallationen, einschließlich Gerüstmaterial und Sicherung.
Menge: 4,000 Stck

**1.4.120 Koordination mit dem Gewerk MSR Technik**
*** Pauschalposition
Koordinationsleistungen mit dem Gewerk Mess-, Steuer- und Regeltechnik, inkl. Baustellenbesprechung und Dokumentation.
Menge: 1,000 psch

**1.4.130 Brandschott R90 DN 32 bis DN 40**
Lieferung und Montage von Brandschotts R90 für Rohrleitungen DN 32 bis DN 40, einschließlich Dichtung und Abschluss.
Menge: 10,000 Stck

**1.4.140 Brandschott R90 DN 15 bis DN25**
Lieferung und Montage von Brandschotts R90 für Rohrleitungen DN 15 bis DN 25, einschließlich Dichtung und Abschluss.
Menge: 10,000 Stck

**1.4.150 Erstellen von Montageplänen**
*** Pauschalposition
Erstellung von maßstabsgerechten Montageplänen für die Heizungsinstallation, einschließlich Übersichtslayouts und detaillierter Einbaudarstellungen aller Rohrleitungsführungen, Armaturen, Heizkörper und Befestigungskonsolen. Die Pläne sind in einem gängigen CAD-Format (DWG/DXF) zu liefern und nach einer klar gegliederten Layerstruktur gemäß VDI 6200 aufzubauen; Symbole und Bemaßungen erfolgen nach DIN EN ISO 128. Enthalten sind Grundriss-, Höhen- und Längsschnitte sowie Koordinatenangaben für Bohrungen und Konsolenmontagen, Kennzeichnung von thermischen Dehnungszonen und Brandschutzelementen. Inklusive Planrevisionsmanagement mit zwei Überarbeitungsrunden, Bereitstellung der Pläne als digitale PDF- und DWG-Daten sowie Abstimmung mit Statik, Brandschutz und angrenzenden Gewerken. Die freigegebenen Unterlagen sind spätestens zwei Wochen vor Montagebeginn bereitzustellen.
Menge: 1,000 psch

**1.4.160 VOB Abnahme**
*** Pauschalposition
Erstellung und Teilnahme an VOB-gerechten Abnahmen einschließlich mindestens einer Vorbegehung, bei der alle Teilleistungen der Heizungsinstallation gemeinsam mit dem Bauherrn und dem Fachplaner geprüft werden. Terminabstimmung und Einladungsversand erfolgen zwei Wochen vor Ortbegehung. Während der Vorbegehung werden Mängel protokolliert, Soll-Ist-Vergleiche anhand der Leistungsverzeichnisse und Ausführungspläne durchgeführt sowie Prüffristen für Nachbesserungen festgelegt. Die Abnahme selbst erfolgt gemäß VOB/B § 12 und VOB/C Teil B DIN 18380 in Anwesenheit aller erforderlichen Fachgewerke. Alle Ergebnisse werden in einem digitalen Abnahmeprotokoll dokumentiert, inklusive Fotodokumentation, Mängellisten mit Prioritätseinstufung und Fertigstellungsterminen. Nach Abschluss der Nachbesserungen werden Retests organisiert und das Abnahmeprotokoll finalisiert. Die freigegebenen Unterlagen sind innerhalb von fünf Werktagen nach Abnahme als PDF- und DWG-Datei bereitzustellen und gelten erst nach schriftlicher Bestätigung des Auftraggebers als abgeschlossen.
Menge: 1,000 psch

**1.4.170 Revisionsunterlagen / Dokumentation**
*** Pauschalposition
Lieferung und Zusammenstellung der Revisionsunterlagen inkl. Bedien- und Wartungsanleitungen, Schaltplänen und Prüfprotokollen.
Menge: 1,000 psch

### Bereich 2 BA2 - 420 - Wärmeversorgungsanlagen

*Hinweis: Bauabschnitt 2*
Bauabschnitt 2

4. Obergeschoss: Pflegestation 3 / 3. Obergeschoss: ADG Anästhesie

Die in Titel 1 (BA1) angegeben Anforderungen an die Produkte, Verbdinungen, Montagen und die vom Bieter angebotenen Produkte / Typen gelten in gleicher Weise für die folgenden Titel, sofern nicht explizit ander angegeben (PKV Zimmer).

#### Abschnitt 2.1 BA2 - Wärmeverteilnetze

**2.1.10 Stahlrohrleitung Edelstahl 1.4520, DN 25**
Lieferung und Montage von Stahlrohrleitungen, Edelstahl 1.4520, DN 25 nach DIN EN 10088, inklusive Material, Anschlüsse und Befestigungen.
Menge: 5,000 m

**2.1.20 wie vor, jedoch Stahlrohrleitung Edelstahl 1.4520, DN 20**
Lieferung und Montage von Stahlrohrleitungen, Edelstahl 1.4520, DN 20 nach DIN EN 10088, inklusive Material, Anschlüsse und Befestigungen.
Menge: 5,000 m

**2.1.30 wie vor, jedoch Stahlrohrleitung Edelstahl 1.4520, DN 15**
Lieferung und Montage von Stahlrohrleitungen, Edelstahl 1.4520, DN 15 nach DIN EN 10088, inklusive Material, Anschlüsse und Befestigungen.
Menge: 80,000 m

**2.1.40 Stahlrohrleitung Edelstahl 1.4520, Bogen DN 25**
Lieferung und Montage eines Edelstahlrohr-Bogens DN 25 gemäß DIN EN 10088.
Menge: 2,000 Stck

**2.1.50 wie vor, jedoch Bogen DN 20**
wie vor, jedoch Bogen DN 20 gemäß DIN EN 10088.
Menge: 4,000 Stck

**2.1.60 wie vor, jedoch Bogen DN 15**
wie vor, jedoch Bogen DN 15 gemäß DIN EN 10088.
Menge: 40,000 Stck

**2.1.70 Stahlrohrleitung Edelstahl 1.4520, T-Stück DN 25**
Lieferung und Montage eines Edelstahlrohr-T-Stücks DN 25 gemäß DIN EN 10088.
Menge: 2,000 Stck

**2.1.80 wie vor, jedoch T-Stück DN 20**
wie vor, jedoch T-Stück DN 20 gemäß DIN EN 10088.
Menge: 2,000 Stck

**2.1.90 wie vor, jedoch T-Stück DN 15**
wie vor, jedoch T-Stück DN 15 gemäß DIN EN 10088.
Menge: 10,000 Stck

**2.1.100 Stahlrohrleitung Edelstahl 1.4520, Übergang DN 25**
Lieferung und Montage eines Edelstahlrohr-Übergangs DN 25 gemäß DIN EN 10088.
Menge: 5,000 Stck

**2.1.110 wie vor, jedoch Übergang DN 20**
wie vor, jedoch Übergang DN 20 gemäß DIN EN 10088.
Menge: 5,000 Stck

**2.1.120 Profilstahlkonstruktion, grundiert**
Lieferung und Montage von Profilstahlkonstruktionen, grundiert, inkl. Material, Oberflächenbehandlung und Befestigungsmaterial.
Menge: 10,000 kg

**2.1.130 Sonderbefestigungen verzinkt**
Lieferung und Montage von Sonderbefestigungen, verzinkt, nach statischen Vorgaben, inkl. Material und Befestigungsmaterial.
Menge: 10,000 kg

**2.1.140 Meßstutzen 1/2 für Druck- und Temperatur**
Lieferung und Montage von Messstutzen 1/2" für Druck- und Temperaturmessung, inkl. Dichtung und Montagezubehör.
Menge: 4,000 Stck

**2.1.150 Flansch-Absperrventil DN 25**
Lieferung und Montage von Flansch-Absperrventilen DN 25/PN 16, inkl. Dichtungen und Befestigungsmaterial.
Menge: 2,000 Stck

**2.1.160 wie vor, jedoch Flansch-Absperrventil DN 20**
Lieferung und Montage von Flansch-Absperrventilen DN 20/PN 16, inkl. Dichtungen und Befestigungsmaterial.
Menge: 6,000 Stck

**2.1.170 Strangregulier-Ventil mit Flanschen DN 25/PN 16**
Lieferung und Montage von Strangregulierventilen mit Flanschen DN 25/PN 16, inkl. Dichtungen und Befestigungsmaterial.
Menge: 2,000 Stck

**2.1.180 wie vor, jedoch Strangregulier-Ventil mit Flanschen DN 20/PN 16**
Lieferung und Montage von Strangregulierventilen mit Flanschen DN 20/PN 16, inkl. Dichtungen und Befestigungsmaterial.
Menge: 6,000 Stck

**2.1.190 Muffen-Kugelhahn R 3/4"**
Lieferung und Montage von Muffen-Kugelhähnen R 3/4", inkl. Dichtungen und Anschlusszubehör.
Menge: 5,000 Stck

**2.1.200 wie vor, jedoch Muffen-Kugelhahn R 1 1/2"**
Lieferung und Montage von Muffen-Kugelhähnen R 1 1/2", inkl. Dichtungen und Anschlusszubehör.
Menge: 5,000 Stck

**2.1.210 Füll- und Entleerungskugelhahn 3/4" DN 15**
Lieferung und Montage von Füll- und Entleerungskugelhähnen 3/4" DN 15, inkl. Dichtungen.
Menge: 6,000 Stck

**2.1.220 wie vor, jedoch Füll- und Entleerungskugelhahn 1/2" DN 20**
Lieferung und Montage von Füll- und Entleerungskugelhähnen 1/2" DN 20, inkl. Dichtungen.
Menge: 4,000 Stck

**2.1.230 Dämmung Stahlrohrleitung Edelstahl 1.4520, DN 25**
Lieferung und Montage von Rohrleitungsdämmung für Edelstahlrohrleitung DN 25, Materialstärke 30 mm, inkl. Ummantelung.
Menge: 5,000 m

**2.1.240 wie vor, jedoch Dämmung Stahlrohrleitung Edelstahl 1.4520, DN 20**
Lieferung und Montage von Rohrleitungsdämmung für Edelstahlrohrleitung DN 20, Materialstärke 30 mm, inkl. Ummantelung.
Menge: 5,000 m

**2.1.250 wie vor, jedoch Dämmung Stahlrohrleitung Edelstahl 1.4520, DN 15**
Lieferung und Montage von Rohrleitungsdämmung für Edelstahlrohrleitung DN 15, Materialstärke 30 mm, inkl. Ummantelung.
Menge: 80,000 m

**2.1.260 Dämmung Bogen, T-Stücke DN 25**
Lieferung und Montage von Dämmung für Bogen und T-Stücke DN 25, Materialstärke 30 mm, inkl. Ummantelung.
Menge: 4,000 Stck

**2.1.270 wie vor, jedoch Dämmung Bogen, T-Stücke DN 20**
Lieferung und Montage von Dämmung für Bogen und T-Stücke DN 20, Materialstärke 30 mm, inkl. Ummantelung.
Menge: 6,000 Stck

**2.1.280 wie vor, jedoch Dämmung Bogen, T-Stücke DN 15**
Lieferung und Montage von Dämmung für Bogen und T-Stücke DN 15, Materialstärke 30 mm, inkl. Ummantelung.
Menge: 50,000 Stck

**2.1.290 Dämmung Absperrventil DN 25**
Lieferung und Montage von Dämmung für Absperrventile DN 25, Materialstärke 30 mm, inkl. Ummantelung.
Menge: 2,000 Stck

**2.1.300 wie vor, jedoch Dämmung-Absperrventil DN 20**
Lieferung und Montage von Dämmung für Absperrventile DN 20, Materialstärke 30 mm, inkl. Ummantelung.
Menge: 6,000 Stck

**2.1.310 Strangregulier-Ventil Dämmung DN 25**
Lieferung und Montage von Dämmung für Strangregulierventile DN 25, Materialstärke 30 mm, inkl. Ummantelung.
Menge: 2,000 Stck

**2.1.320 Strangregulier-Ventil Dämmung DN 20**
Lieferung und Montage von Dämmung für Strangregulierventile DN 20, Materialstärke 30 mm, inkl. Ummantelung.
Menge: 6,000 Stck

#### Abschnitt 2.2 BA2 -- Raumheizflächen

**2.2.10 Bad-Heizkörper mit Thermostatventil und RLV für Bäder**
Lieferung und fachgerechte Montage eines Bad-Handtuchheizkörpers zur festen Wandbefestigung, gemäß DIN EN 442, aus eingeschweißten Stahlrohr-Verbundprofilen. Gesamthöhe 850 mm, Gesamtbreite 740 mm, mit seitlichen Anschlüssen ½" IG. Heizkörper glattflächenbündig ausgeführt, standardmäßig mit waagerechten Heizrohren im Abstand 50 mm zueinander. Oberfläche pulverlackiert in Verkehrsweiß (RAL 9016), Korrosionsschutz nach DIN EN ISO 12944-2, Beschichtungsdicke mind. 60 µm. Inklusive höhenverstellbarer Wandmontagekonsolen aus Stahlblech, Dübel- und Schraubensatz, Entlüftungsventil und Blindstopfen aus Messing vernickelt. Anschlussarmaturen (Thermostatventil- und Rücklaufverschraubung) sind in die Kosten einzuberechnen und mitzuliefern. Der Heizkörper ist druckgeprüft und mit CE-Kennzeichnung zu liefern.
Menge: 5,000 Stck

**2.2.20 De-/ Wiedermontage Heizkörper wg. Renovierung**
Demontage und Wiederinstallation von Heizkörpern im Zuge von Renovierungsarbeiten, einschl. Reinigung, Ab- und Wiederanschluss sowie Funktionsprüfung.
Menge: 5,000 Stck

**2.2.30 Stahlröhrenradiatoren mit Thermostatventil und RLV l=2275**
Lieferung und fachgerechte Montage von Stahlröhrenradiatoren zur Wandbefestigung, Maße Höhe 2275 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 1,000 Stck

**2.2.40 Stahlröhrenradiatoren mit Thermostatventil und RLV l=2075**
Lieferung und fachgerechte Montage von Stahlröhrenradiatoren zur Wandbefestigung, Maße Höhe 2075 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 1,000 Stck

#### Abschnitt 2.3 BA2 - Demontagearbeiten

**2.3.10 Demontage von Röhrenradiatoren mit 35 Gliedern/ 3-reihig einschl. Thermostatventil und Rücklaufverschraubung**
Demontage von Röhrenradiatoren mit 35 Gliedern, 3-reihig, einschließlich Thermostatventil und Rücklaufverschraubung, ordnungsgemäß entsorgt.
Menge: 2,000 Stck

**2.3.20 Mehrkosten Demontage Thermostatventil (Dichtung leicht asbesthaltig)**
Mehrkosten für Demontage von Thermostatventilen mit leicht asbesthaltigen Dichtungen, inklusive Entsorgung gemäß TRGS 519.
Menge: 2,000 Stck

**2.3.30 Demontage von Rohrleitungen bis DN 25**
Demontage von Heizungsrohrleitungen bis DN 25, freiliegend, inklusive fachgerechter Trennung und Entsorgung.
Menge: 15,000 m

**2.3.40 Demontage von Rohrleitungen bis DN 25 verdeckt**
Demontage von Heizungsrohrleitungen bis DN 25, verdeckt verlegt, einschließlich Freilegung und anschließender Verschließung der Rohrtrasse.
Menge: 15,000 m

**2.3.50 Demontage von Absperrarmaturen bis DN 25**
Demontage von Absperrarmaturen bis DN 25, inklusive Demontage und Entsorgung der Ventile.
Menge: 10,000 Stck

**2.3.60 Demontage Rohrleitungsisolierungen KMF-haltig bis DN 25**
Demontage und Entsorgung von Rohrleitungsisolierungen mit KMF-Bestandteilen bis DN 25, inklusive Abtransport.
Menge: 40,000 m

**2.3.70 Entsorgung und Gefahrstoffentsorgung**
*** Pauschalposition
Entsorgung und Gefahrstoffentsorgung des abgetragenen Materials gemäß einschlägigen Vorschriften.
Menge: 1,000 psch

#### Abschnitt 2.4 BA2 - 09 - Sonstige Leistungen für Wärmeversorgungsanlagen

**2.4.10 Helferstunde komplett**
Stundensatz Helfer inklusive Lohn, Sozialleistungen und Kleinwerkzeug für Heizungsarbeiten.
Menge: 20,000 Std

**2.4.20 Monteurstunde komplett**
Stundensatz Monteur inklusive Lohn, Sozialleistungen, Einsatzfahrzeug und Werkzeug.
Menge: 15,000 Std

**2.4.30 Obermonteurstunde komplett**
Stundensatz Obermonteur inklusive Lohn, Sozialleistungen und Leitungstätigkeit.
Menge: 15,000 Std

**2.4.40 Zuschläge für Sonn- und Feiertagsarbeiten, komplett**
Zuschläge für Arbeiten an Sonn- und Feiertagen an Heizungsanlagen, einschließlich Personalzuschlag, Sozialkosten und Pauschalaufschlag.
Menge: 1,000 Std

**2.4.50 Druckprobe mit Druckluft der gesamten Heizungsanlage**
Durchführung einer Druckprüfung der gesamten Heizungsanlage mit Druckluft, inkl. Dichtheitskontrolle und Protokoll.
Menge: 1,000 Stck

**2.4.60 Schemata für alle installierten Bereiche**
Erstellung von schematischen Darstellungen für alle installierten Heizungsbereiche, im geeigneten Maßstab und farblich gekennzeichnet.
Menge: 1,000 Stck

**2.4.70 Anlage entleeren Heizungswasser Inhalt 500 l**
Anlage/Rohrleitung entleeren, Betriebsmedium Heizungswasser,
Anlageninhalt 500 l, im Gebäude.
Menge: 2,000 Stck
Leistungsbereichkatalog: 041
DIN276-1_08: 422

**2.4.80 Zusätzl. Füllen Stränge Heizungswasser Rohr-L 20 m**
Zusätzliches Füllen der bestehenden Stränge, Betriebsmedium Heizungswasser,
max. Rohrleitungslänge 20 m, im Gebäude.
Menge: 2,000 Stck
Leistungsbereichkatalog: 041
DIN276-1_08: 422

**2.4.90 Rohrschelle Stahl verz L bis 0,5m DN25**
Rohraufhängung als Rohrschelle, aus verzinktem Stahl, mit schalldämmenden Einlagen, Anforderungen entsprechend DIN 4109-1, Temperaturbereich - 40 bis 110 Grad C, Länge Aufhängung bis 0,5 m, Befestigung mit Gewindestäben, mit bauaufsichtlich zugelassenen Dübeln, einschl. Bohrarbeiten, DN 25.
Menge: 100,000 Stck
Leistungsbereichkatalog: 042

**2.4.100 Verschluss an Rohrltg Heizungswasser DN25**
Verschluss herstellen, an Rohrleitung, Medium Heizungswasser, DN 25.
Menge: 10,000 Stck
Leistungsbereichkatalog: 042
DIN276-1_08: 422

**2.4.110 Befüllen und Entlüften der gesamten Heizungsanlagen**
Automatisches Befüllen der Heizungsanlage mit Wasser, Entlüften und Spülen zur Entfernung von Luft und Verschmutzungen.
Menge: 1,000 Stck

**2.4.120 Stellen von Montagegerüste**
Auf- und Abbau von Montagegerüsten für Heizungsinstallationen, einschließlich Gerüstmaterial und Sicherung.
Menge: 4,000 Stck

**2.4.130 Koordination mit dem Gewerk MSR Technik**
*** Pauschalposition
Koordinationsleistungen mit dem Gewerk Mess-, Steuer- und Regeltechnik, inkl. Baustellenbesprechung und Dokumentation.
Menge: 1,000 psch

**2.4.140 Brandschott R90 DN 32 bis DN 40**
Lieferung und Montage von Brandschotts R90 für Rohrleitungen DN 32 bis DN 40, einschließlich Dichtung und Abschluss.
Menge: 10,000 Stck

**2.4.150 Brandschott R90 DN 15 bis DN25**
Lieferung und Montage von Brandschotts R90 für Rohrleitungen DN 15 bis DN 25, einschließlich Dichtung und Abschluss.
Menge: 10,000 Stck

**2.4.160 Erstellen von Montageplänen**
*** Pauschalposition
Erstellung von maßstabsgerechten Montageplänen für die Heizungsinstallation, einschließlich Übersichtslayouts und detaillierter Einbaudarstellungen aller Rohrleitungsführungen, Armaturen, Heizkörper und Befestigungskonsolen. Die Pläne sind in einem gängigen CAD-Format (DWG/DXF) zu liefern und nach einer klar gegliederten Layerstruktur gemäß VDI 6200 aufzubauen; Symbole und Bemaßungen erfolgen nach DIN EN ISO 128. Enthalten sind Grundriss-, Höhen- und Längsschnitte sowie Koordinatenangaben für Bohrungen und Konsolenmontagen, Kennzeichnung von thermischen Dehnungszonen und Brandschutzelementen. Inklusive Planrevisionsmanagement mit zwei Überarbeitungsrunden, Bereitstellung der Pläne als digitale PDF- und DWG-Daten sowie Abstimmung mit Statik, Brandschutz und angrenzenden Gewerken. Die freigegebenen Unterlagen sind spätestens zwei Wochen vor Montagebeginn bereitzustellen.
Menge: 1,000 psch

**2.4.170 VOB Abnahme**
*** Pauschalposition
Erstellung und Teilnahme an VOB-gerechten Abnahmen einschließlich mindestens einer Vorbegehung, bei der alle Teilleistungen der Heizungsinstallation gemeinsam mit dem Bauherrn und dem Fachplaner geprüft werden. Terminabstimmung und Einladungsversand erfolgen zwei Wochen vor Ortbegehung. Während der Vorbegehung werden Mängel protokolliert, Soll-Ist-Vergleiche anhand der Leistungsverzeichnisse und Ausführungspläne durchgeführt sowie Prüffristen für Nachbesserungen festgelegt. Die Abnahme selbst erfolgt gemäß VOB/B § 12 und VOB/C Teil B DIN 18380 in Anwesenheit aller erforderlichen Fachgewerke. Alle Ergebnisse werden in einem digitalen Abnahmeprotokoll dokumentiert, inklusive Fotodokumentation, Mängellisten mit Prioritätseinstufung und Fertigstellungsterminen. Nach Abschluss der Nachbesserungen werden Retests organisiert und das Abnahmeprotokoll finalisiert. Die freigegebenen Unterlagen sind innerhalb von fünf Werktagen nach Abnahme als PDF- und DWG-Datei bereitzustellen und gelten erst nach schriftlicher Bestätigung des Auftraggebers als abgeschlossen.
Menge: 1,000 psch

**2.4.180 Revisionsunterlagen / Dokumentation**
*** Pauschalposition
Lieferung und Zusammenstellung der Revisionsunterlagen inkl. Bedien- und Wartungsanleitungen, Schaltplänen und Prüfprotokollen.
Menge: 1,000 psch

### Bereich 3 BA3 - 420 - Wärmeversorgungsanlagen

*Hinweis: Bauabschnitt 3*
Bauabschnitt 3

2. Obergeschoss: Pflegestation 2 / 1. Obergeschoss: Pflegestation 1.1 und 1.2

Die in Titel 1 (BA1) angegeben Anforderungen an die Produkte, Verbdinungen, Montagen und die vom Bieter angebotenen Produkte / Typen gelten in gleicher Weise für die folgenden Titel, sofern nicht explizit ander angegeben (PKV Zimmer).

#### Abschnitt 3.1 BA3 - Wärmeverteilnetze

**3.1.10 Stahlrohrleitung Edelstahl 1.4520, DN 25**
Lieferung und Montage von Stahlrohrleitungen, Edelstahl 1.4520, DN 25 nach DIN EN 10088, inklusive Material, Anschlüsse und Befestigungen.
Menge: 7,000 m

**3.1.20 wie vor, jedoch Stahlrohrleitung Edelstahl 1.4520, DN 20**
Lieferung und Montage von Stahlrohrleitungen, Edelstahl 1.4520, DN 20 nach DIN EN 10088, inklusive Material, Anschlüsse und Befestigungen.
Menge: 7,000 m

**3.1.30 wie vor, jedoch Stahlrohrleitung Edelstahl 1.4520, DN 15**
Lieferung und Montage von Stahlrohrleitungen, Edelstahl 1.4520, DN 15 nach DIN EN 10088, inklusive Material, Anschlüsse und Befestigungen.
Menge: 220,000 m

**3.1.40 Stahlrohrleitung Edelstahl 1.4520, Bogen DN 25**
Lieferung und Montage eines Edelstahlrohr-Bogens DN 25 gemäß DIN EN 10088.
Menge: 4,000 Stck

**3.1.50 wie vor, jedoch Bogen DN 20**
wie vor, jedoch Bogen DN 20 gemäß DIN EN 10088.
Menge: 6,000 Stck

**3.1.60 wie vor, jedoch Bogen DN 15**
wie vor, jedoch Bogen DN 15 gemäß DIN EN 10088.
Menge: 90,000 Stck

**3.1.70 Stahlrohrleitung Edelstahl 1.4520, T-Stück DN 25**
Lieferung und Montage eines Edelstahlrohr-T-Stücks DN 25 gemäß DIN EN 10088.
Menge: 4,000 Stck

**3.1.80 wie vor, jedoch T-Stück DN 20**
wie vor, jedoch T-Stück DN 20 gemäß DIN EN 10088.
Menge: 4,000 Stck

**3.1.90 wie vor, jedoch T-Stück DN 15**
wie vor, jedoch T-Stück DN 15 gemäß DIN EN 10088.
Menge: 30,000 Stck

**3.1.100 Stahlrohrleitung Edelstahl 1.4520, Übergang DN 25**
Lieferung und Montage eines Edelstahlrohr-Übergangs DN 25 gemäß DIN EN 10088.
Menge: 8,000 Stck

**3.1.110 wie vor, jedoch Übergang DN 20**
wie vor, jedoch Übergang DN 20 gemäß DIN EN 10088.
Menge: 8,000 Stck

**3.1.120 Profilstahlkonstruktion, grundiert**
Lieferung und Montage von Profilstahlkonstruktionen, grundiert, inkl. Material, Oberflächenbehandlung und Befestigungsmaterial.
Menge: 10,000 kg

**3.1.130 Sonderbefestigungen verzinkt**
Lieferung und Montage von Sonderbefestigungen, verzinkt, nach statischen Vorgaben, inkl. Material und Befestigungsmaterial.
Menge: 10,000 kg

**3.1.140 Meßstutzen 1/2 für Druck- und Temperatur**
Lieferung und Montage von Messstutzen 1/2" für Druck- und Temperaturmessung, inkl. Dichtung und Montagezubehör.
Menge: 4,000 Stck

**3.1.150 Flansch-Absperrventil DN 25**
Lieferung und Montage von Flansch-Absperrventilen DN 25/PN 16, inkl. Dichtungen und Befestigungsmaterial.
Menge: 4,000 Stck

**3.1.160 wie vor, jedoch Flansch-Absperrventil DN 20**
Lieferung und Montage von Flansch-Absperrventilen DN 20/PN 16, inkl. Dichtungen und Befestigungsmaterial.
Menge: 6,000 Stck

**3.1.170 Strangregulier-Ventil mit Flanschen DN 25/PN 16**
Lieferung und Montage von Strangregulierventilen mit Flanschen DN 25/PN 16, inkl. Dichtungen und Befestigungsmaterial.
Menge: 4,000 Stck

**3.1.180 wie vor, jedoch Strangregulier-Ventil mit Flanschen DN 20/PN 16**
Lieferung und Montage von Strangregulierventilen mit Flanschen DN 20/PN 16, inkl. Dichtungen und Befestigungsmaterial.
Menge: 5,000 Stck

**3.1.190 Muffen-Kugelhahn R 3/4"**
Lieferung und Montage von Muffen-Kugelhähnen R 3/4", inkl. Dichtungen und Anschlusszubehör.
Menge: 5,000 Stck

**3.1.200 wie vor, jedoch Muffen-Kugelhahn R 1 1/2"**
Lieferung und Montage von Muffen-Kugelhähnen R 1 1/2", inkl. Dichtungen und Anschlusszubehör.
Menge: 5,000 Stck

**3.1.210 Füll- und Entleerungskugelhahn 3/4" DN 15**
Lieferung und Montage von Füll- und Entleerungskugelhähnen 3/4" DN 15, inkl. Dichtungen.
Menge: 8,000 Stck

**3.1.220 wie vor, jedoch Füll- und Entleerungskugelhahn 1/2" DN 20**
Lieferung und Montage von Füll- und Entleerungskugelhähnen 1/2" DN 20, inkl. Dichtungen.
Menge: 6,000 Stck

**3.1.230 Dämmung Stahlrohrleitung Edelstahl 1.4520, DN 25**
Lieferung und Montage von Rohrleitungsdämmung für Edelstahlrohrleitung DN 25, Materialstärke 30 mm, inkl. Ummantelung.
Menge: 7,000 m

**3.1.240 wie vor, jedoch Dämmung Stahlrohrleitung Edelstahl 1.4520, DN 20**
Lieferung und Montage von Rohrleitungsdämmung für Edelstahlrohrleitung DN 20, Materialstärke 30 mm, inkl. Ummantelung.
Menge: 7,000 m

**3.1.250 wie vor, jedoch Dämmung Stahlrohrleitung Edelstahl 1.4520, DN 15**
Lieferung und Montage von Rohrleitungsdämmung für Edelstahlrohrleitung DN 15, Materialstärke 30 mm, inkl. Ummantelung.
Menge: 220,000 m

**3.1.260 Dämmung Bogen, T-Stücke DN 25**
Lieferung und Montage von Dämmung für Bogen und T-Stücke DN 25, Materialstärke 30 mm, inkl. Ummantelung.
Menge: 8,000 Stck

**3.1.270 wie vor, jedoch Dämmung Bogen, T-Stücke DN 20**
Lieferung und Montage von Dämmung für Bogen und T-Stücke DN 20, Materialstärke 30 mm, inkl. Ummantelung.
Menge: 10,000 Stck

**3.1.280 wie vor, jedoch Dämmung Bogen, T-Stücke DN 15**
Lieferung und Montage von Dämmung für Bogen und T-Stücke DN 15, Materialstärke 30 mm, inkl. Ummantelung.
Menge: 120,000 Stck

**3.1.290 Dämmung Absperrventil DN 25**
Lieferung und Montage von Dämmung für Absperrventile DN 25, Materialstärke 30 mm, inkl. Ummantelung.
Menge: 2,000 Stck

**3.1.300 wie vor, jedoch Dämmung-Absperrventil DN 20**
Lieferung und Montage von Dämmung für Absperrventile DN 20, Materialstärke 30 mm, inkl. Ummantelung.
Menge: 6,000 Stck

**3.1.310 Strangregulier-Ventil Dämmung DN 25**
Lieferung und Montage von Dämmung für Strangregulierventile DN 25, Materialstärke 30 mm, inkl. Ummantelung.
Menge: 2,000 Stck

**3.1.320 Strangregulier-Ventil Dämmung DN 20**
Lieferung und Montage von Dämmung für Strangregulierventile DN 20, Materialstärke 30 mm, inkl. Ummantelung.
Menge: 6,000 Stck

#### Abschnitt 3.2 BA3 -- Raumheizflächen

**3.2.10 Bad-Heizkörper mit Thermostatventil und RLV für Bäder**
Lieferung und fachgerechte Montage eines Bad-Handtuchheizkörpers zur festen Wandbefestigung, gemäß DIN EN 442, aus eingeschweißten Stahlrohr-Verbundprofilen. Gesamthöhe 850 mm, Gesamtbreite 740 mm, mit seitlichen Anschlüssen ½" IG. Heizkörper glattflächenbündig ausgeführt, standardmäßig mit waagerechten Heizrohren im Abstand 50 mm zueinander. Oberfläche pulverlackiert in Verkehrsweiß (RAL 9016), Korrosionsschutz nach DIN EN ISO 12944-2, Beschichtungsdicke mind. 60 µm. Inklusive höhenverstellbarer Wandmontagekonsolen aus Stahlblech, Dübel- und Schraubensatz, Entlüftungsventil und Blindstopfen aus Messing vernickelt. Anschlussarmaturen (Thermostatventil- und Rücklaufverschraubung) sind in die Kosten einzuberechnen und mitzuliefern. Der Heizkörper ist druckgeprüft und mit CE-Kennzeichnung zu liefern.
Menge: 15,000 Stck

**3.2.20 De-/ Wiedermontage Heizkörper wg. Renovierung**
Demontage und Wiederinstallation von Heizkörpern im Zuge von Renovierungsarbeiten, einschl. Reinigung, Ab- und Wiederanschluss sowie Funktionsprüfung.
Menge: 13,000 Stck

**3.2.30 Stahlröhrenradiatoren mit Thermostatventil und RLV l=2275**
Lieferung und fachgerechte Montage von Stahlröhrenradiatoren zur Wandbefestigung, Maße Höhe 2275 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 4,000 Stck

**3.2.40 Stahlröhrenradiatoren mit Thermostatventil und RLV l=2075**
Lieferung und fachgerechte Montage von Stahlröhrenradiatoren zur Wandbefestigung, Maße Höhe 2075 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 7,000 Stck

#### Abschnitt 3.3 BA3 - Demontagearbeiten

**3.3.10 Demontage von Röhrenradiatoren mit 35 Gliedern/ 3-reihig einschl. Thermostatventil und Rücklaufverschraubung**
Demontage von Röhrenradiatoren mit 35 Gliedern, 3-reihig, einschließlich Thermostatventil und Rücklaufverschraubung, ordnungsgemäß entsorgt.
Menge: 30,000 Stck

**3.3.20 Mehrkosten Demontage Thermostatventil (Dichtung leicht asbesthaltig)**
Mehrkosten für Demontage von Thermostatventilen mit leicht asbesthaltigen Dichtungen, inklusive Entsorgung gemäß TRGS 519.
Menge: 30,000 Stck

**3.3.30 Demontage von Rohrleitungen bis DN 25**
Demontage von Heizungsrohrleitungen bis DN 25, freiliegend, inklusive fachgerechter Trennung und Entsorgung.
Menge: 10,000 m

**3.3.40 Demontage von Rohrleitungen bis DN 25 verdeckt**
Demontage von Heizungsrohrleitungen bis DN 25, verdeckt verlegt, einschließlich Freilegung und anschließender Verschließung der Rohrtrasse.
Menge: 60,000 m

**3.3.50 Demontage von Absperrarmaturen bis DN 25**
Demontage von Absperrarmaturen bis DN 25, inklusive Demontage und Entsorgung der Ventile.
Menge: 1,000 Stck

**3.3.60 Demontage Rohrleitungsisolierungen KMF-haltig bis DN 25**
Demontage und Entsorgung von Rohrleitungsisolierungen mit KMF-Bestandteilen bis DN 25, inklusive Abtransport.
Menge: 5,000 m

**3.3.70 Entsorgung und Gefahrstoffentsorgung**
*** Pauschalposition
Entsorgung und Gefahrstoffentsorgung des abgetragenen Materials gemäß einschlägigen Vorschriften.
Menge: 1,000 psch

#### Abschnitt 3.4 BA3 - Sonstige Leistungen für Wärmeversorgungsanlagen

**3.4.10 Helferstunde komplett**
Stundensatz Helfer inklusive Lohn, Sozialleistungen und Kleinwerkzeug für Heizungsarbeiten.
Menge: 10,000 Std

**3.4.20 Monteurstunde komplett**
Stundensatz Monteur inklusive Lohn, Sozialleistungen, Einsatzfahrzeug und Werkzeug.
Menge: 10,000 Std

**3.4.30 Obermonteurstunde komplett**
Stundensatz Obermonteur inklusive Lohn, Sozialleistungen und Leitungstätigkeit.
Menge: 10,000 Std

**3.4.40 Zuschläge für Sonn- und Feiertagsarbeiten, komplett**
Zuschläge für Arbeiten an Sonn- und Feiertagen an Heizungsanlagen, einschließlich Personalzuschlag, Sozialkosten und Pauschalaufschlag.
Menge: 10,000 Std

**3.4.50 Druckprobe mit Druckluft der gesamten Heizungsanlage**
Durchführung einer Druckprüfung der gesamten Heizungsanlage mit Druckluft, inkl. Dichtheitskontrolle und Protokoll.
Menge: 1,000 Stck

**3.4.60 Schemata für alle installierten Bereiche**
Erstellung von schematischen Darstellungen für alle installierten Heizungsbereiche, im geeigneten Maßstab und farblich gekennzeichnet.
Menge: 1,000 Stck

**3.4.70 Anlage entleeren Heizungswasser Inhalt 500 l**
Anlage/Rohrleitung entleeren, Betriebsmedium Heizungswasser,
Anlageninhalt 500 l, im Gebäude.
Menge: 2,000 Stck
Leistungsbereichkatalog: 041
DIN276-1_08: 422

**3.4.80 Zusätzl. Füllen Stränge Heizungswasser Rohr-L 20 m**
Zusätzliches Füllen der bestehenden Stränge, Betriebsmedium Heizungswasser,
max. Rohrleitungslänge 20 m, im Gebäude.
Menge: 2,000 Stck
Leistungsbereichkatalog: 041
DIN276-1_08: 422

**3.4.90 Rohrschelle Stahl verz L bis 0,5m DN25**
Rohraufhängung als Rohrschelle, aus verzinktem Stahl, mit schalldämmenden Einlagen, Anforderungen entsprechend DIN 4109-1, Temperaturbereich - 40 bis 110 Grad C, Länge Aufhängung bis 0,5 m, Befestigung mit Gewindestäben, mit bauaufsichtlich zugelassenen Dübeln, einschl. Bohrarbeiten, DN 25.
Menge: 250,000 Stck
Leistungsbereichkatalog: 042

**3.4.100 Verschluss an Rohrltg Heizungswasser DN25**
Verschluss herstellen, an Rohrleitung, Medium Heizungswasser, DN 25.
Menge: 10,000 Stck
Leistungsbereichkatalog: 042
DIN276-1_08: 422

**3.4.110 Befüllen und Entlüften der gesamten Heizungsanlagen**
Automatisches Befüllen der Heizungsanlage mit Wasser, Entlüften und Spülen zur Entfernung von Luft und Verschmutzungen.
Menge: 1,000 Stck

**3.4.120 Stellen von Montagegerüste**
Auf- und Abbau von Montagegerüsten für Heizungsinstallationen, einschließlich Gerüstmaterial und Sicherung.
Menge: 4,000 Stck

**3.4.130 Koordination mit dem Gewerk MSR Technik**
*** Pauschalposition
Koordinationsleistungen mit dem Gewerk Mess-, Steuer- und Regeltechnik, inkl. Baustellenbesprechung und Dokumentation.
Menge: 1,000 psch

**3.4.140 Brandschott R90 DN 32 bis DN 40**
Lieferung und Montage von Brandschotts R90 für Rohrleitungen DN 32 bis DN 40, einschließlich Dichtung und Abschluss.
Menge: 10,000 Stck

**3.4.150 Brandschott R90 DN 15 bis DN25**
Lieferung und Montage von Brandschotts R90 für Rohrleitungen DN 15 bis DN 25, einschließlich Dichtung und Abschluss.
Menge: 10,000 Stck

**3.4.160 Erstellen von Montageplänen**
*** Pauschalposition
Erstellung von maßstabsgerechten Montageplänen für die Heizungsinstallation, einschließlich Übersichtslayouts und detaillierter Einbaudarstellungen aller Rohrleitungsführungen, Armaturen, Heizkörper und Befestigungskonsolen. Die Pläne sind in einem gängigen CAD-Format (DWG/DXF) zu liefern und nach einer klar gegliederten Layerstruktur gemäß VDI 6200 aufzubauen; Symbole und Bemaßungen erfolgen nach DIN EN ISO 128. Enthalten sind Grundriss-, Höhen- und Längsschnitte sowie Koordinatenangaben für Bohrungen und Konsolenmontagen, Kennzeichnung von thermischen Dehnungszonen und Brandschutzelementen. Inklusive Planrevisionsmanagement mit zwei Überarbeitungsrunden, Bereitstellung der Pläne als digitale PDF- und DWG-Daten sowie Abstimmung mit Statik, Brandschutz und angrenzenden Gewerken. Die freigegebenen Unterlagen sind spätestens zwei Wochen vor Montagebeginn bereitzustellen.
Menge: 1,000 psch

**3.4.170 VOB Abnahme**
*** Pauschalposition
Erstellung und Teilnahme an VOB-gerechten Abnahmen einschließlich mindestens einer Vorbegehung, bei der alle Teilleistungen der Heizungsinstallation gemeinsam mit dem Bauherrn und dem Fachplaner geprüft werden. Terminabstimmung und Einladungsversand erfolgen zwei Wochen vor Ortbegehung. Während der Vorbegehung werden Mängel protokolliert, Soll-Ist-Vergleiche anhand der Leistungsverzeichnisse und Ausführungspläne durchgeführt sowie Prüffristen für Nachbesserungen festgelegt. Die Abnahme selbst erfolgt gemäß VOB/B § 12 und VOB/C Teil B DIN 18380 in Anwesenheit aller erforderlichen Fachgewerke. Alle Ergebnisse werden in einem digitalen Abnahmeprotokoll dokumentiert, inklusive Fotodokumentation, Mängellisten mit Prioritätseinstufung und Fertigstellungsterminen. Nach Abschluss der Nachbesserungen werden Retests organisiert und das Abnahmeprotokoll finalisiert. Die freigegebenen Unterlagen sind innerhalb von fünf Werktagen nach Abnahme als PDF- und DWG-Datei bereitzustellen und gelten erst nach schriftlicher Bestätigung des Auftraggebers als abgeschlossen.
Menge: 1,000 psch

**3.4.180 Revisionsunterlagen / Dokumentation**
*** Pauschalposition
Lieferung und Zusammenstellung der Revisionsunterlagen inkl. Bedien- und Wartungsanleitungen, Schaltplänen und Prüfprotokollen.
Menge: 1,000 psch

### Bereich 4 BA4 - 420 - Wärmeversorgungsanlagen

*Hinweis: Bauabschnitt 4*
Bauabschnitt 4

2. Obergeschoss: Pflegestation 2 / 1. Obergeschoss: Pflegestation 1.1

Die in Titel 1 (BA1) angegeben Anforderungen an die Produkte, Verbdinungen, Montagen und die vom Bieter angebotenen Produkte / Typen gelten in gleicher Weise für die folgenden Titel, sofern nicht explizit ander angegeben (PKV Zimmer).

#### Abschnitt 4.1 BA4 - Wärmeverteilnetze

**4.1.10 Stahlrohrleitung Edelstahl 1.4520, DN 25**
Lieferung und Montage von Stahlrohrleitungen, Edelstahl 1.4520, DN 25 nach DIN EN 10088, inklusive Material, Anschlüsse und Befestigungen.
Menge: 7,000 m

**4.1.20 wie vor, jedoch Stahlrohrleitung Edelstahl 1.4520, DN 20**
Lieferung und Montage von Stahlrohrleitungen, Edelstahl 1.4520, DN 20 nach DIN EN 10088, inklusive Material, Anschlüsse und Befestigungen.
Menge: 7,000 m

**4.1.30 wie vor, jedoch Stahlrohrleitung Edelstahl 1.4520, DN 15**
Lieferung und Montage von Stahlrohrleitungen, Edelstahl 1.4520, DN 15 nach DIN EN 10088, inklusive Material, Anschlüsse und Befestigungen.
Menge: 195,000 m

**4.1.40 Stahlrohrleitung Edelstahl 1.4520, Bogen DN 25**
Lieferung und Montage eines Edelstahlrohr-Bogens DN 25 gemäß DIN EN 10088.
Menge: 4,000 Stck

**4.1.50 wie vor, jedoch Bogen DN 20**
wie vor, jedoch Bogen DN 20 gemäß DIN EN 10088.
Menge: 6,000 Stck

**4.1.60 wie vor, jedoch Bogen DN 15**
wie vor, jedoch Bogen DN 15 gemäß DIN EN 10088.
Menge: 80,000 Stck

**4.1.70 Stahlrohrleitung Edelstahl 1.4520, T-Stück DN 25**
Lieferung und Montage eines Edelstahlrohr-T-Stücks DN 25 gemäß DIN EN 10088.
Menge: 4,000 Stck

**4.1.80 wie vor, jedoch T-Stück DN 20**
wie vor, jedoch T-Stück DN 20 gemäß DIN EN 10088.
Menge: 4,000 Stck

**4.1.90 wie vor, jedoch T-Stück DN 15**
wie vor, jedoch T-Stück DN 15 gemäß DIN EN 10088.
Menge: 32,000 Stck

**4.1.100 Stahlrohrleitung Edelstahl 1.4520, Übergang DN 25**
Lieferung und Montage eines Edelstahlrohr-Übergangs DN 25 gemäß DIN EN 10088.
Menge: 8,000 Stck

**4.1.110 wie vor, jedoch Übergang DN 20**
wie vor, jedoch Übergang DN 20 gemäß DIN EN 10088.
Menge: 8,000 Stck

**4.1.120 Profilstahlkonstruktion, grundiert**
Lieferung und Montage von Profilstahlkonstruktionen, grundiert, inkl. Material, Oberflächenbehandlung und Befestigungsmaterial.
Menge: 10,000 kg

**4.1.130 Sonderbefestigungen verzinkt**
Lieferung und Montage von Sonderbefestigungen, verzinkt, nach statischen Vorgaben, inkl. Material und Befestigungsmaterial.
Menge: 10,000 kg

**4.1.140 Meßstutzen 1/2 für Druck- und Temperatur**
Lieferung und Montage von Twinlok-Messstutzen 1/2" für Druck- und Temperaturmessung, inkl. Dichtung und Montagezubehör.
Menge: 4,000 Stck

**4.1.150 Flansch-Absperrventil DN 25**
Lieferung und Montage von Flansch-Absperrventilen DN 25/PN 16, inkl. Dichtungen und Befestigungsmaterial.
Menge: 4,000 Stck

**4.1.160 wie vor, jedoch Flansch-Absperrventil DN 20**
Lieferung und Montage von Flansch-Absperrventilen DN 20/PN 16, inkl. Dichtungen und Befestigungsmaterial.
Menge: 6,000 Stck

**4.1.170 Strangregulier-Ventil mit Flanschen DN 25/PN 16**
Lieferung und Montage von Strangregulierventilen mit Flanschen DN 25/PN 16, inkl. Dichtungen und Befestigungsmaterial.
Menge: 4,000 Stck

**4.1.180 wie vor, jedoch Strangregulier-Ventil mit Flanschen DN 20/PN 16**
Lieferung und Montage von Strangregulierventilen mit Flanschen DN 20/PN 16, inkl. Dichtungen und Befestigungsmaterial.
Menge: 5,000 Stck

**4.1.190 Muffen-Kugelhahn R 3/4"**
Lieferung und Montage von Muffen-Kugelhähnen R 3/4", inkl. Dichtungen und Anschlusszubehör.
Menge: 5,000 Stck

**4.1.200 wie vor, jedoch Muffen-Kugelhahn R 1 1/2"**
Lieferung und Montage von Muffen-Kugelhähnen R 1 1/2", inkl. Dichtungen und Anschlusszubehör.
Menge: 5,000 Stck

**4.1.210 Füll- und Entleerungskugelhahn 3/4" DN 15**
Lieferung und Montage von Füll- und Entleerungskugelhähnen 3/4" DN 15, inkl. Dichtungen.
Menge: 8,000 Stck

**4.1.220 wie vor, jedoch Füll- und Entleerungskugelhahn 1/2" DN 20**
Lieferung und Montage von Füll- und Entleerungskugelhähnen 1/2" DN 20, inkl. Dichtungen.
Menge: 6,000 Stck

**4.1.230 Dämmung Stahlrohrleitung Edelstahl 1.4520, DN 25**
Lieferung und Montage von Rohrleitungsdämmung für Edelstahlrohrleitung DN 25, Materialstärke 30 mm, inkl. Ummantelung.
Menge: 7,000 m

**4.1.240 wie vor, jedoch Dämmung Stahlrohrleitung Edelstahl 1.4520, DN 20**
Lieferung und Montage von Rohrleitungsdämmung für Edelstahlrohrleitung DN 20, Materialstärke 30 mm, inkl. Ummantelung.
Menge: 7,000 m

**4.1.250 wie vor, jedoch Dämmung Stahlrohrleitung Edelstahl 1.4520, DN 15**
Lieferung und Montage von Rohrleitungsdämmung für Edelstahlrohrleitung DN 15, Materialstärke 30 mm, inkl. Ummantelung.
Menge: 195,000 m

**4.1.260 Dämmung Bogen, T-Stücke DN 25**
Lieferung und Montage von Dämmung für Bogen und T-Stücke DN 25, Materialstärke 30 mm, inkl. Ummantelung.
Menge: 8,000 Stck

**4.1.270 wie vor, jedoch Dämmung Bogen, T-Stücke DN 20**
Lieferung und Montage von Dämmung für Bogen und T-Stücke DN 20, Materialstärke 30 mm, inkl. Ummantelung.
Menge: 10,000 Stck

**4.1.280 wie vor, jedoch Dämmung Bogen, T-Stücke DN 15**
Lieferung und Montage von Dämmung für Bogen und T-Stücke DN 15, Materialstärke 30 mm, inkl. Ummantelung.
Menge: 120,000 Stck

**4.1.290 Dämmung Absperrventil DN 25**
Lieferung und Montage von Dämmung für Absperrventile DN 25, Materialstärke 30 mm, inkl. Ummantelung.
Menge: 2,000 Stck

**4.1.300 wie vor, jedoch Dämmung-Absperrventil DN 20**
Lieferung und Montage von Dämmung für Absperrventile DN 20, Materialstärke 30 mm, inkl. Ummantelung.
Menge: 6,000 Stck

**4.1.310 Strangregulier-Ventil Dämmung DN 25**
Lieferung und Montage von Dämmung für Strangregulierventile DN 25, Materialstärke 30 mm, inkl. Ummantelung.
Menge: 2,000 Stck

**4.1.320 Strangregulier-Ventil Dämmung DN 20**
Lieferung und Montage von Dämmung für Strangregulierventile DN 20, Materialstärke 30 mm, inkl. Ummantelung.
Menge: 6,000 Stck

#### Abschnitt 4.2 BA4 -- Raumheizflächen

**4.2.10 Bad-Heizkörper mit Thermostatventil und RLV für Bäder**
Lieferung und fachgerechte Montage eines Bad-Handtuchheizkörpers zur festen Wandbefestigung, gemäß DIN EN 442, aus eingeschweißten Stahlrohr-Verbundprofilen. Gesamthöhe 850 mm, Gesamtbreite 740 mm, mit seitlichen Anschlüssen ½" IG. Heizkörper glattflächenbündig ausgeführt, standardmäßig mit waagerechten Heizrohren im Abstand 50 mm zueinander. Oberfläche pulverlackiert in Verkehrsweiß (RAL 9016), Korrosionsschutz nach DIN EN ISO 12944-2, Beschichtungsdicke mind. 60 µm. Inklusive höhenverstellbarer Wandmontagekonsolen aus Stahlblech, Dübel- und Schraubensatz, Entlüftungsventil und Blindstopfen aus Messing vernickelt. Anschlussarmaturen (Thermostatventil- und Rücklaufverschraubung) sind in die Kosten einzuberechnen und mitzuliefern. Der Heizkörper ist druckgeprüft und mit CE-Kennzeichnung zu liefern.
Menge: 16,000 Stck

**4.2.20 De-/ Wiedermontage Heizkörper wg. Renovierung**
Demontage und Wiederinstallation von Heizkörpern im Zuge von Renovierungsarbeiten, einschl. Reinigung, Ab- und Wiederanschluss sowie Funktionsprüfung.
Menge: 10,000 Stck

**4.2.30 Stahlröhrenradiatoren mit Thermostatventil und RLV l=2275**
Lieferung und fachgerechte Montage von Stahlröhrenradiatoren zur Wandbefestigung, Maße Höhe 2275 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 3,000 Stck

**4.2.40 Stahlröhrenradiatoren mit Thermostatventil und RLV l=2075**
Lieferung und fachgerechte Montage von Stahlröhrenradiatoren zur Wandbefestigung, Maße Höhe 2075 mm, Tiefe 150 mm, Breite 600 mm. Radiator in 2-reihiger Ausführung aus verschweißten Stahlrohrprofilen DN 15, Heizrohre im Achsabstand 50 mm, Endplatten verschweißt. Oberfläche pulverlackiert in Verkehrsweiß (RAL 9016), Korrosionsschutz nach DIN EN ISO 12944-2, Beschichtungsdicke mind. 60 µm. Inklusive Thermostatventilanschluss ½" IG und Rücklaufverschraubung, höhenverstellbaren Wandkonsolen, Entlüftungsventil und Blindstopfen aus vernickeltem Messing sowie sämtlichem Befestigungsmaterial. Radiator werkseitig druckgeprüft (3 bar) und CE-gekennzeichnet. Abschließende Funktionskontrolle und Entlüftung.
Menge: 2,000 Stck

#### Abschnitt 4.3 BA4 - Demontagearbeiten

**4.3.10 Demontage von Röhrenradiatoren mit 35 Gliedern/ 3-reihig einschl. Thermostatventil und Rücklaufverschraubung**
Demontage von Röhrenradiatoren mit 35 Gliedern, 3-reihig, einschließlich Thermostatventil und Rücklaufverschraubung, ordnungsgemäß entsorgt.
Menge: 5,000 Stck

**4.3.20 Mehrkosten Demontage Thermostatventil (Dichtung leicht asbesthaltig)**
Mehrkosten für Demontage von Thermostatventilen mit leicht asbesthaltigen Dichtungen, inklusive Entsorgung gemäß TRGS 519.
Menge: 5,000 Stck

**4.3.30 Demontage von Rohrleitungen bis DN 25**
Demontage von Heizungsrohrleitungen bis DN 25, freiliegend, inklusive fachgerechter Trennung und Entsorgung.
Menge: 20,000 m

**4.3.40 Demontage von Rohrleitungen bis DN 25 verdeckt**
Demontage von Heizungsrohrleitungen bis DN 25, verdeckt verlegt, einschließlich Freilegung und anschließender Verschließung der Rohrtrasse.
Menge: 20,000 m

**4.3.50 Demontage von Absperrarmaturen bis DN 25**
Demontage von Absperrarmaturen bis DN 25, inklusive Demontage und Entsorgung der Ventile.
Menge: 10,000 Stck

**4.3.60 Demontage Rohrleitungsisolierungen KMF-haltig bis DN 25**
Demontage und Entsorgung von Rohrleitungsisolierungen mit KMF-Bestandteilen bis DN 25, inklusive Abtransport.
Menge: 50,000 m

**4.3.70 Entsorgung und Gefahrstoffentsorgung**
*** Pauschalposition
Entsorgung und Gefahrstoffentsorgung des abgetragenen Materials gemäß einschlägigen Vorschriften.
Menge: 1,000 psch

#### Abschnitt 4.4 BA4 - Sonstige Leistungen für Wärmeversorgungsanlagen

**4.4.10 Helferstunde komplett**
Stundensatz Helfer inklusive Lohn, Sozialleistungen und Kleinwerkzeug für Heizungsarbeiten.
Menge: 10,000 Std

**4.4.20 Monteurstunde komplett**
Stundensatz Monteur inklusive Lohn, Sozialleistungen, Einsatzfahrzeug und Werkzeug.
Menge: 10,000 Std

**4.4.30 Obermonteurstunde komplett**
Stundensatz Obermonteur inklusive Lohn, Sozialleistungen und Leitungstätigkeit.
Menge: 10,000 Std

**4.4.40 Zuschläge für Sonn- und Feiertagsarbeiten, komplett**
Zuschläge für Arbeiten an Sonn- und Feiertagen an Heizungsanlagen, einschließlich Personalzuschlag, Sozialkosten und Pauschalaufschlag.
Menge: 10,000 Std

**4.4.50 Druckprobe mit Druckluft der gesamten Heizungsanlage**
Durchführung einer Druckprüfung der gesamten Heizungsanlage mit Druckluft, inkl. Dichtheitskontrolle und Protokoll.
Menge: 1,000 Stck

**4.4.60 Schemata für alle installierten Bereiche**
Erstellung von schematischen Darstellungen für alle installierten Heizungsbereiche, im geeigneten Maßstab und farblich gekennzeichnet.
Menge: 1,000 Stck

**4.4.70 Anlage entleeren Heizungswasser Inhalt 500 l**
Anlage/Rohrleitung entleeren, Betriebsmedium Heizungswasser,
Anlageninhalt 500 l, im Gebäude.
Menge: 2,000 Stck
Leistungsbereichkatalog: 041
DIN276-1_08: 422

**4.4.80 Zusätzl. Füllen Stränge Heizungswasser Rohr-L 20 m**
Zusätzliches Füllen der bestehenden Stränge, Betriebsmedium Heizungswasser,
max. Rohrleitungslänge 20 m, im Gebäude.
Menge: 2,000 Stck
Leistungsbereichkatalog: 041
DIN276-1_08: 422

**4.4.90 Rohrschelle Stahl verz L bis 0,5m DN25**
Rohraufhängung als Rohrschelle, aus verzinktem Stahl, mit schalldämmenden Einlagen, Anforderungen entsprechend DIN 4109-1, Temperaturbereich - 40 bis 110 Grad C, Länge Aufhängung bis 0,5 m, Befestigung mit Gewindestäben, mit bauaufsichtlich zugelassenen Dübeln, einschl. Bohrarbeiten, DN 25.
Menge: 200,000 Stck
Leistungsbereichkatalog: 042

**4.4.100 Verschluss an Rohrltg Heizungswasser DN25**
Verschluss herstellen, an Rohrleitung, Medium Heizungswasser, DN 25.
Menge: 10,000 Stck
Leistungsbereichkatalog: 042
DIN276-1_08: 422

**4.4.110 Befüllen und Entlüften der gesamten Heizungsanlagen**
Automatisches Befüllen der Heizungsanlage mit Wasser, Entlüften und Spülen zur Entfernung von Luft und Verschmutzungen.
Menge: 1,000 Stck

**4.4.120 Stellen von Montagegerüste**
Auf- und Abbau von Montagegerüsten für Heizungsinstallationen, einschließlich Gerüstmaterial und Sicherung.
Menge: 4,000 Stck

**4.4.130 Koordination mit dem Gewerk MSR Technik**
*** Pauschalposition
Koordinationsleistungen mit dem Gewerk Mess-, Steuer- und Regeltechnik, inkl. Baustellenbesprechung und Dokumentation.
Menge: 1,000 psch

**4.4.140 Brandschott R90 DN 32 bis DN 40**
Lieferung und Montage von Brandschotts R90 für Rohrleitungen DN 32 bis DN 40, einschließlich Dichtung und Abschluss.
Menge: 10,000 Stck

**4.4.150 Brandschott R90 DN 15 bis DN25**
Lieferung und Montage von Brandschotts R90 für Rohrleitungen DN 15 bis DN 25, einschließlich Dichtung und Abschluss.
Menge: 10,000 Stck

**4.4.160 Erstellen von Montageplänen**
*** Pauschalposition
Erstellung von maßstabsgerechten Montageplänen für die Heizungsinstallation, einschließlich Übersichtslayouts und detaillierter Einbaudarstellungen aller Rohrleitungsführungen, Armaturen, Heizkörper und Befestigungskonsolen. Die Pläne sind in einem gängigen CAD-Format (DWG/DXF) zu liefern und nach einer klar gegliederten Layerstruktur gemäß VDI 6200 aufzubauen; Symbole und Bemaßungen erfolgen nach DIN EN ISO 128. Enthalten sind Grundriss-, Höhen- und Längsschnitte sowie Koordinatenangaben für Bohrungen und Konsolenmontagen, Kennzeichnung von thermischen Dehnungszonen und Brandschutzelementen. Inklusive Planrevisionsmanagement mit zwei Überarbeitungsrunden, Bereitstellung der Pläne als digitale PDF- und DWG-Daten sowie Abstimmung mit Statik, Brandschutz und angrenzenden Gewerken. Die freigegebenen Unterlagen sind spätestens zwei Wochen vor Montagebeginn bereitzustellen.
Menge: 1,000 psch

**4.4.170 VOB Abnahme**
*** Pauschalposition
Erstellung und Teilnahme an VOB-gerechten Abnahmen einschließlich mindestens einer Vorbegehung, bei der alle Teilleistungen der Heizungsinstallation gemeinsam mit dem Bauherrn und dem Fachplaner geprüft werden. Terminabstimmung und Einladungsversand erfolgen zwei Wochen vor Ortbegehung. Während der Vorbegehung werden Mängel protokolliert, Soll-Ist-Vergleiche anhand der Leistungsverzeichnisse und Ausführungspläne durchgeführt sowie Prüffristen für Nachbesserungen festgelegt. Die Abnahme selbst erfolgt gemäß VOB/B § 12 und VOB/C Teil B DIN 18380 in Anwesenheit aller erforderlichen Fachgewerke. Alle Ergebnisse werden in einem digitalen Abnahmeprotokoll dokumentiert, inklusive Fotodokumentation, Mängellisten mit Prioritätseinstufung und Fertigstellungsterminen. Nach Abschluss der Nachbesserungen werden Retests organisiert und das Abnahmeprotokoll finalisiert. Die freigegebenen Unterlagen sind innerhalb von fünf Werktagen nach Abnahme als PDF- und DWG-Datei bereitzustellen und gelten erst nach schriftlicher Bestätigung des Auftraggebers als abgeschlossen.
Menge: 1,000 psch

**4.4.180 Revisionsunterlagen / Dokumentation**
*** Pauschalposition
Lieferung und Zusammenstellung der Revisionsunterlagen inkl. Bedien- und Wartungsanleitungen, Schaltplänen und Prüfprotokollen.
Menge: 1,000 psch

### Bereich 5 BA5 - 420 - Wärmeversorgungsanlagen

*Hinweis: Bauabschnitt 5*
Bauabschnitt 5

Untergeschoss: Brandschutzdecken/ Ert. Rippendecken

Die in Titel 1 (BA1) angegeben Anforderungen an die Produkte, Verbdinungen, Montagen und die vom Bieter angebotenen Produkte / Typen gelten in gleicher Weise für die folgenden Titel, sofern nicht explizit ander angegeben (PKV Zimmer).

#### Abschnitt 5.1 BA5- Wärmeverteilnetze

**5.1.10 Stahlrohrleitung Edelstahl 1.4520, DN 25**
Lieferung und Montage von Stahlrohrleitungen, Edelstahl 1.4520, DN 25 nach DIN EN 10088, inklusive Material, Anschlüsse und Befestigungen.
Menge: 10,000 m

**5.1.20 wie vor, jedoch Stahlrohrleitung Edelstahl 1.4520, DN 20**
Lieferung und Montage von Stahlrohrleitungen, Edelstahl 1.4520, DN 20 nach DIN EN 10088, inklusive Material, Anschlüsse und Befestigungen.
Menge: 10,000 m

**5.1.30 wie vor, jedoch Stahlrohrleitung Edelstahl 1.4520, DN 15**
Lieferung und Montage von Stahlrohrleitungen, Edelstahl 1.4520, DN 15 nach DIN EN 10088, inklusive Material, Anschlüsse und Befestigungen.
Menge: 10,000 m

**5.1.40 Stahlrohrleitung Edelstahl 1.4520, Bogen DN 25**
Lieferung und Montage eines Edelstahlrohr-Bogens DN 25 gemäß DIN EN 10088.
Menge: 2,000 Stck

**5.1.50 wie vor, jedoch Bogen DN 20**
wie vor, jedoch Bogen DN 20 gemäß DIN EN 10088.
Menge: 4,000 Stck

**5.1.60 wie vor, jedoch Bogen DN 15**
wie vor, jedoch Bogen DN 15 gemäß DIN EN 10088.
Menge: 10,000 Stck

**5.1.70 Stahlrohrleitung Edelstahl 1.4520, T-Stück DN 25**
Lieferung und Montage eines Edelstahlrohr-T-Stücks DN 25 gemäß DIN EN 10088.
Menge: 2,000 Stck

**5.1.80 wie vor, jedoch T-Stück DN 20**
wie vor, jedoch T-Stück DN 20 gemäß DIN EN 10088.
Menge: 2,000 Stck

**5.1.90 wie vor, jedoch T-Stück DN 15**
wie vor, jedoch T-Stück DN 15 gemäß DIN EN 10088.
Menge: 4,000 Stck

**5.1.100 Stahlrohrleitung Edelstahl 1.4520, Übergang DN 25**
Lieferung und Montage eines Edelstahlrohr-Übergangs DN 25 gemäß DIN EN 10088.
Menge: 5,000 Stck

**5.1.110 wie vor, jedoch Übergang DN 20**
wie vor, jedoch Übergang DN 20 gemäß DIN EN 10088.
Menge: 5,000 Stck

**5.1.120 Profilstahlkonstruktion, grundiert**
Lieferung und Montage von Profilstahlkonstruktionen, grundiert, inkl. Material, Oberflächenbehandlung und Befestigungsmaterial.
Menge: 10,000 kg

**5.1.130 Sonderbefestigungen verzinkt**
Lieferung und Montage von Sonderbefestigungen, verzinkt, nach statischen Vorgaben, inkl. Material und Befestigungsmaterial.
Menge: 10,000 kg

**5.1.140 Meßstutzen 1/2 für Druck- und Temperatur**
Lieferung und Montage von Messstutzen 1/2" für Druck- und Temperaturmessung, inkl. Dichtung und Montagezubehör.
Menge: 4,000 Stck

**5.1.150 Flansch-Absperrventil DN 25**
Lieferung und Montage von Flansch-Absperrventilen DN 25/PN 16, inkl. Dichtungen und Befestigungsmaterial.
Menge: 2,000 Stck

**5.1.160 wie vor, jedoch Flansch-Absperrventil DN 20**
Lieferung und Montage von Flansch-Absperrventilen DN 20/PN 16, inkl. Dichtungen und Befestigungsmaterial.
Menge: 2,000 Stck

**5.1.170 Strangregulier-Ventil mit Flanschen DN 25/PN 16**
Lieferung und Montage von Strangregulierventilen mit Flanschen DN 25/PN 16, inkl. Dichtungen und Befestigungsmaterial.
Menge: 2,000 Stck

**5.1.180 wie vor, jedoch Strangregulier-Ventil mit Flanschen DN 20/PN 16**
Lieferung und Montage von Strangregulierventilen mit Flanschen DN 20/PN 16, inkl. Dichtungen und Befestigungsmaterial.
Menge: 2,000 Stck

**5.1.190 Muffen-Kugelhahn R 3/4"**
Lieferung und Montage von Muffen-Kugelhähnen R 3/4", inkl. Dichtungen und Anschlusszubehör.
Menge: 5,000 Stck

**5.1.200 wie vor, jedoch Muffen-Kugelhahn R 1 1/2"**
Lieferung und Montage von Muffen-Kugelhähnen R 1 1/2", inkl. Dichtungen und Anschlusszubehör.
Menge: 5,000 Stck

**5.1.210 Füll- und Entleerungskugelhahn 3/4" DN 15**
Lieferung und Montage von Füll- und Entleerungskugelhähnen 3/4" DN 15, inkl. Dichtungen.
Menge: 6,000 Stck

**5.1.220 wie vor, jedoch Füll- und Entleerungskugelhahn 1/2" DN 20**
Lieferung und Montage von Füll- und Entleerungskugelhähnen 1/2" DN 20, inkl. Dichtungen.
Menge: 4,000 Stck

**5.1.230 Dämmung Stahlrohrleitung Edelstahl 1.4520, DN 25**
Lieferung und Montage von Rohrleitungsdämmung für Edelstahlrohrleitung DN 25, Materialstärke 30 mm, inkl. Ummantelung.
Menge: 20,000 m

**5.1.240 wie vor, jedoch Dämmung Stahlrohrleitung Edelstahl 1.4520, DN 20**
Lieferung und Montage von Rohrleitungsdämmung für Edelstahlrohrleitung DN 20, Materialstärke 30 mm, inkl. Ummantelung.
Menge: 20,000 m

**5.1.250 wie vor, jedoch Dämmung Stahlrohrleitung Edelstahl 1.4520, DN 15**
Lieferung und Montage von Rohrleitungsdämmung für Edelstahlrohrleitung DN 15, Materialstärke 30 mm, inkl. Ummantelung.
Menge: 20,000 m

**5.1.260 Dämmung Bogen, T-Stücke DN 25**
Lieferung und Montage von Dämmung für Bogen und T-Stücke DN 25, Materialstärke 30 mm, inkl. Ummantelung.
Menge: 20,000 Stck

**5.1.270 wie vor, jedoch Dämmung Bogen, T-Stücke DN 20**
Lieferung und Montage von Dämmung für Bogen und T-Stücke DN 20, Materialstärke 30 mm, inkl. Ummantelung.
Menge: 10,000 Stck

**5.1.280 wie vor, jedoch Dämmung Bogen, T-Stücke DN 15**
Lieferung und Montage von Dämmung für Bogen und T-Stücke DN 15, Materialstärke 30 mm, inkl. Ummantelung.
Menge: 10,000 Stck

**5.1.290 Dämmung Absperrventil DN 25**
Lieferung und Montage von Dämmung für Absperrventile DN 25, Materialstärke 30 mm, inkl. Ummantelung.
Menge: 8,000 Stck

**5.1.300 wie vor, jedoch Dämmung-Absperrventil DN 20**
Lieferung und Montage von Dämmung für Absperrventile DN 20, Materialstärke 30 mm, inkl. Ummantelung.
Menge: 8,000 Stck

**5.1.310 Strangregulier-Ventil Dämmung DN 25**
Lieferung und Montage von Dämmung für Strangregulierventile DN 25, Materialstärke 30 mm, inkl. Ummantelung.
Menge: 4,000 Stck

**5.1.320 Strangregulier-Ventil Dämmung DN 20**
Lieferung und Montage von Dämmung für Strangregulierventile DN 20, Materialstärke 30 mm, inkl. Ummantelung.
Menge: 6,000 Stck

#### Abschnitt 5.2 BA5 - Demontagearbeiten

**5.2.10 Demontage von Rohrleitungen bis DN 25**
Demontage von Heizungsrohrleitungen bis DN 25, freiliegend, inklusive fachgerechter Trennung und Entsorgung.
Menge: 10,000 m

**5.2.20 Demontage von Rohrleitungen bis DN 25 verdeckt**
Demontage von Heizungsrohrleitungen bis DN 25, verdeckt verlegt, einschließlich Freilegung und anschließender Verschließung der Rohrtrasse.
Menge: 10,000 m

**5.2.30 Demontage von Absperrarmaturen bis DN 25**
Demontage von Absperrarmaturen bis DN 25, inklusive Demontage und Entsorgung der Ventile.
Menge: 10,000 Stck

**5.2.40 Demontage Rohrleitungsisolierungen KMF-haltig bis DN 25**
Demontage und Entsorgung von Rohrleitungsisolierungen mit KMF-Bestandteilen bis DN 25, inklusive Abtransport.
Menge: 20,000 m

**5.2.50 Entsorgung und Gefahrstoffentsorgung**
*** Pauschalposition
Entsorgung und Gefahrstoffentsorgung des abgetragenen Materials gemäß einschlägigen Vorschriften.
Menge: 1,000 psch

#### Abschnitt 5.3 BA5 - Sonstige Leistungen für Wärmeversorgungsanlagen

**5.3.10 Helferstunde komplett**
Stundensatz Helfer inklusive Lohn, Sozialleistungen und Kleinwerkzeug für Heizungsarbeiten.
Menge: 10,000 Std

**5.3.20 Monteurstunde komplett**
Stundensatz Monteur inklusive Lohn, Sozialleistungen, Einsatzfahrzeug und Werkzeug.
Menge: 5,000 Std

**5.3.30 Obermonteurstunde komplett**
Stundensatz Obermonteur inklusive Lohn, Sozialleistungen und Leitungstätigkeit.
Menge: 5,000 Std

**5.3.40 Zuschläge für Sonn- und Feiertagsarbeiten, komplett**
Zuschläge für Arbeiten an Sonn- und Feiertagen an Heizungsanlagen, einschließlich Personalzuschlag, Sozialkosten und Pauschalaufschlag.
Menge: 5,000 Std

**5.3.50 Druckprobe mit Druckluft der gesamten Heizungsanlage**
Durchführung einer Druckprüfung der gesamten Heizungsanlage mit Druckluft, inkl. Dichtheitskontrolle und Protokoll.
Menge: 1,000 Stck

**5.3.60 Schemata für alle installierten Bereiche**
Erstellung von schematischen Darstellungen für alle installierten Heizungsbereiche, im geeigneten Maßstab und farblich gekennzeichnet.
Menge: 1,000 Stck

**5.3.70 Anlage entleeren Heizungswasser Inhalt 500 l**
Anlage/Rohrleitung entleeren, Betriebsmedium Heizungswasser,
Anlageninhalt 500 l, im Gebäude.
Menge: 2,000 Stck
Leistungsbereichkatalog: 041
DIN276-1_08: 422

**5.3.80 Zusätzl. Füllen Stränge Heizungswasser Rohr-L 20 m**
Zusätzliches Füllen der bestehenden Stränge, Betriebsmedium Heizungswasser,
max. Rohrleitungslänge 20 m, im Gebäude.
Menge: 2,000 Stck
Leistungsbereichkatalog: 041
DIN276-1_08: 422

**5.3.90 Rohrschelle Stahl verz L bis 0,5m DN25**
Rohraufhängung als Rohrschelle, aus verzinktem Stahl, mit schalldämmenden Einlagen, Anforderungen entsprechend DIN 4109-1, Temperaturbereich - 40 bis 110 Grad C, Länge Aufhängung bis 0,5 m, Befestigung mit Gewindestäben, mit bauaufsichtlich zugelassenen Dübeln, einschl. Bohrarbeiten, DN 25.
Menge: 30,000 Stck
Leistungsbereichkatalog: 042

**5.3.100 Verschluss an Rohrltg Heizungswasser DN25**
Verschluss herstellen, an Rohrleitung, Medium Heizungswasser, DN 25.
Menge: 10,000 Stck
Leistungsbereichkatalog: 042
DIN276-1_08: 422

**5.3.110 Befüllen und Entlüften der gesamten Heizungsanlagen**
Automatisches Befüllen der Heizungsanlage mit Wasser, Entlüften und Spülen zur Entfernung von Luft und Verschmutzungen.
Menge: 1,000 Stck

**5.3.120 Stellen von Montagegerüste**
Auf- und Abbau von Montagegerüsten für Heizungsinstallationen, einschließlich Gerüstmaterial und Sicherung.
Menge: 4,000 Stck

**5.3.130 Koordination mit dem Gewerk MSR Technik**
*** Pauschalposition
Koordinationsleistungen mit dem Gewerk Mess-, Steuer- und Regeltechnik, inkl. Baustellenbesprechung und Dokumentation.
Menge: 1,000 psch

**5.3.140 Brandschott R90 DN 32 bis DN 40**
Lieferung und Montage von Brandschotts R90 für Rohrleitungen DN 32 bis DN 40, einschließlich Dichtung und Abschluss.
Menge: 10,000 Stck

**5.3.150 Brandschott R90 DN 15 bis DN25**
Lieferung und Montage von Brandschotts R90 für Rohrleitungen DN 15 bis DN 25, einschließlich Dichtung und Abschluss.
Menge: 10,000 Stck

**5.3.160 Erstellen von Montageplänen**
*** Pauschalposition
Erstellung von maßstabsgerechten Montageplänen für die Heizungsinstallation, einschließlich Übersichtslayouts und detaillierter Einbaudarstellungen aller Rohrleitungsführungen, Armaturen, Heizkörper und Befestigungskonsolen. Die Pläne sind in einem gängigen CAD-Format (DWG/DXF) zu liefern und nach einer klar gegliederten Layerstruktur gemäß VDI 6200 aufzubauen; Symbole und Bemaßungen erfolgen nach DIN EN ISO 128. Enthalten sind Grundriss-, Höhen- und Längsschnitte sowie Koordinatenangaben für Bohrungen und Konsolenmontagen, Kennzeichnung von thermischen Dehnungszonen und Brandschutzelementen. Inklusive Planrevisionsmanagement mit zwei Überarbeitungsrunden, Bereitstellung der Pläne als digitale PDF- und DWG-Daten sowie Abstimmung mit Statik, Brandschutz und angrenzenden Gewerken. Die freigegebenen Unterlagen sind spätestens zwei Wochen vor Montagebeginn bereitzustellen.
Menge: 1,000 psch

**5.3.170 VOB Abnahme**
*** Pauschalposition
Erstellung und Teilnahme an VOB-gerechten Abnahmen einschließlich mindestens einer Vorbegehung, bei der alle Teilleistungen der Heizungsinstallation gemeinsam mit dem Bauherrn und dem Fachplaner geprüft werden. Terminabstimmung und Einladungsversand erfolgen zwei Wochen vor Ortbegehung. Während der Vorbegehung werden Mängel protokolliert, Soll-Ist-Vergleiche anhand der Leistungsverzeichnisse und Ausführungspläne durchgeführt sowie Prüffristen für Nachbesserungen festgelegt. Die Abnahme selbst erfolgt gemäß VOB/B § 12 und VOB/C Teil B DIN 18380 in Anwesenheit aller erforderlichen Fachgewerke. Alle Ergebnisse werden in einem digitalen Abnahmeprotokoll dokumentiert, inklusive Fotodokumentation, Mängellisten mit Prioritätseinstufung und Fertigstellungsterminen. Nach Abschluss der Nachbesserungen werden Retests organisiert und das Abnahmeprotokoll finalisiert. Die freigegebenen Unterlagen sind innerhalb von fünf Werktagen nach Abnahme als PDF- und DWG-Datei bereitzustellen und gelten erst nach schriftlicher Bestätigung des Auftraggebers als abgeschlossen.
Menge: 1,000 psch

**5.3.180 Revisionsunterlagen / Dokumentation**
*** Pauschalposition
Lieferung und Zusammenstellung der Revisionsunterlagen inkl. Bedien- und Wartungsanleitungen, Schaltplänen und Prüfprotokollen.
Menge: 1,000 psch
